# Ersatzneubau Internat im ZAZ Biberach
Angebotsaufforderung (GAEB 90, DA83)
DV-Nummer: 1
Eröffnung: 23.11.26
Währung: EUR
Auftraggeber: BFW des Zimmerer- und Holzbau-, gewerbes GmbH, Leipzigstraße

## Rückbau des bestehenden Internatsgebäude
Datum: 23.10.26

*Hinweis*
Abb. 1: Übersichtslageplan mit dem Rückbaugebäude
(Internat)

Abb. 2: Internat, Südansicht

Abb 3: Internat, Blick von Südwest

Abb. 4: Internat, Westansicht

Abb. 5: Flachdach/Dachterrasse des Internats (1.OG),
Blickrichtung Westen

Anlagen:

Grundleitungsplan Wohnen, Fundament- u. Übersichtsplan
(Bodenplatte) (nicht unterkellerter Teil), ÜA -
Biberach/Riß
Zeichnung-Nr. 4-403a, Maßstab 1 : 50, 04.03.1982,

CJD Unterkunft Leipzigstraße 88400 Biberach, Grundrisse
Untergeschoss, Erdgeschoss, Obergeschoss und Dach
geschoss, Plan-Nrn. 01 bis 04, Maßstab 1 : 200, Dez.
2015,

CJD Unterkunft Leipzigstraße, 88400 Biberach, Ansicht
SO
und Ansicht NW, Plan-Nrn. 05 und 06, Maßstab 1 : 200,
Dez.
2015,

Rückbau Gästehaus, Bildungszentrum Holzbau in Biberach,
Leipzigstraße 15 - Gutachten Gebäudeschadstoffe,
24.04.2025,

Rückbau Internat ZAZ, Biberach, Skizze Baustellen
einrichtungsplan Rückbau, Maßstab 1 : 300, 19.10.2026

Ersatzneubau Internat ZAZ Biberach BZH, 1.
Untergeschoss
- Übersichtsplan, Vorabzug, Plan-Nr. BZH_ARC_5_GR_
AG_UG1_100U1-00_C_V, Maßstab 1 : 100, 01.07.2026

ZAZ Biberach_Öffnung Decke UG, 24.09.2026

*Hinweis*
Leistungsbeschreibung

Maßnahmenbeschreibung

Das Kompetenzzentrum Holzbau und Ausbau plant das
bestehende, teilunterkellerte Internat in der
Leipzigstraße 15 in 88400 Biberach/Riß durch einen
Neubau zu ersetzen. Hierfür ist das Bestands
gebäude im Vorfeld rückzubauen.

Die Rückbaumaßnahme umfasst:

den Rückbau des Internats bis Unterkante (UK)
Bodenplatte/Fundament EG bzw. UK Kellerdecke,
den Rückbau der Pergola und der Betonsitzgruppe
den Teilrückbau des Versorgungskanals zwischen
Internat und Werkstatt
den Ausbau befestigter Freiflächen.

Der Abbruch des Internats erfolgt komplett bis auf das
Niveau UK Bodenplatte Erdgeschoss bzw.
UK Decke des Kellergeschosses, inkl. der unter der
Bodenplatte verlaufenden Leitungskanäle,
Stahlbetontreppe, Fundamente und Grundleitungen. Von
der Teilunterkellerung wird nur die Keller
decke rückgebaut. Der Rest des Kellers verbleibt im
Erdreich. Der umbaute Raum des Internats
beträgt insgesamt ca. 14.000 m³.

Mit der Ausführung der Leistungen soll am 04.01.2027
begonnen werden. Fertigstellungstermin für die
Leistungen ist der 14.05.2027.

Vor dem Rückbau ist das Gebäude vollständig zu
entrümpeln (u.a. Möbel, lose Gebinde, Sperrmüll)
und zu entkernen (Ausbau von Gefahrstoffen, Estrichen,
Bodenbelägen, Trittschalldämmungen, Holz
verkleidungen, Leichtbautrennwänden, gipshaltigen
Baustoffen, Installationen, Türen etc.). Die
anfallenden Materialien sind sortenrein (gemäß den
Anforderungen der Entsorger) zu separieren und
zur nachfolgenden Entsorgung bereitzustellen.

An Gefahrstoffen sind asbesthaltige Materialien
(Asbestplatten, asbesthaltige Fliesenkleber,
asbesthaltige Dichtungsbahnen, Dichtungen in
Rohrflanschen und Rippenheizkörpern, Brandschutz
klappen, Brandschutztüren), künstliche Mineralfasern
(Rohrisolierungen, Isolierungen von Lüftungs
kanälen, Dämmungen in Wänden, in Fußböden, an Decken
und auf dem Dach) vorhanden. Sie sind
entsprechend den jeweils geltenden technischen Regeln
(TRGS) und Verordnungen fachgerecht vor
dem eigentlichen Gebäudeabbruch auszubauen,
bereitzustellen und zu entsorgen.

Auch alle anderweitig anfallenden Materialien sind
ordnungsgemäß zu entsorgen.

Der Bieter kann sich vor Angebotsabgabe über die
Verhältnisse auf dem Rückbaugelände sowie über
Einzelheiten des abzubrechenden Gebäudes vor Ort
informieren. Des Weiteren besteht die Möglichkeit eines
virtuellen 3D-Rungangs auf dem Gelände und in
verschiedenen Räume des Internats über den
LINK: Holzbau BW Bildungszentrum | vis.Tour  . Auf
Wunsch und nach Anmeldung ist an folgenden Tagen
die Teilnahme an einer Begehung im Beisein eines
Mitarbeiters der Bauherrschaft möglich: Freitag, den
30.10.2026 und Donnerstag, den 05.11.2026, Dauer ca. 1
Stunde, Treffpunkt nach Vereinbarung. Fragen
sind während der Begehung NICHT zulässig! Fragen
müssen aufgrund des Vergaberechts über das Portal
DTVP gestellt werden - spätestens bis 10.11.2026. Die
Antworten werden dann über das Portal DTVP zur
Verfügung gestellt. Die Anmeldung ist an den Leiter
des Kompetenzzentrums Holzbau und Ausbau, Herrn
Markus Weitzmann (E-Mail: weitzmann@zaz-bc.de) zu
senden.

Es gilt die ATV DIN 18 459 - Abbruch- und
Rückbauarbeiten.

Angaben zum Erfüllungsort
Allgemeine Standortangaben

Name/Bezeichnung:  Ersatzneubau Internat im ZAZ
Biberach
Lage:  im Süden von Biberach, zwischen der
Matthias-Erzberger-Schule und der
  Schwarzbachschule
Gemeinde/Landkreis:  Stadt Biberach an der
Riß/Landkreis Biberach
Adresse:  Leipzigstraße 15, 88400 Biberach
UTM-Koordinaten:  32U
  Ostwert:  559605
  Nordwert: 5326340
Geologie/Hydrogeologie: Am Standort stehen Talkiese
an, die von künstlichen Auffüllungen bzw von
  einem Auenlehm überlagert werden. Den obersten
Grundwasserleiter bilden
  die Talkiese.
Vorhaltsgebiete: außerhalb von Wasserschutz- und
Heilquellenschutzgebieten
Vorfluter:  Schwarze Bach, ca. 25 m nordöstlich vom
Internat
Kampfmittel:  Für den Standort liegt eine
Luftbildauswertung vor. Diese hat keine
  Anhaltspunkte für das Vorhandensein von Bomben- und
Artillerieblindgängern ergeben.
Morphologie:  nahezu eben
Nutzung:  Internat

Beschreibung der näheren Umgebung

Das Baufeld befindet sich im Nordosten des
Zimmerer-Ausbildungs-Zentrums (ZAZ) in der
Leipzigstraße 15 in 88400 Biberach/Riß. Bei dem
Rückbaugebäude handelt es sich um das 1984
errichtete Internat. Das Rückbaugebäude steht auf dem
Areal überwiegend frei. Das Internat ist mit
den südwestlich gelegenen Werkstätten durch eine
Pergola sowie mit einem unterirdischen
Versorgungskanal verbunden. In dem Versorgungskanal
verlaufen eine Heiz- und eine Wasserleitung,
die die Werkstatt mit Wärme und Trinkwasser versorgen
und während der Rückbauarbeiten bis zum
Anschluss der Werkstatt an die neue Leitungstrasse
Ende April / Anfang Mai 2027 in Betrieb sind. Der
Versorgungskanal mit der Heiz- und Wasserleitung darf
bis dahin nicht beschädigt werden und ist
durch entsprechende Maßnahmen zu schützen (siehe auch
Kapitel 7.3).

An der Nordwestseite und Nordostseite des Internats
verläuft in unmittelbarer Nähe zum Rückbau
gebäude in ca. 2,9 m Tiefe eine 11 bar
Druckwasserleitung DN 600. Diese darf nicht beschädigt
werden. Entsprechende Schutzmaßnahmen sind während der
Rückbaumaßnahme zu ergreifen (siehe
Kapitel 7.1).

Die Fällung der Bäume auf dem Areal wird im Vorfeld
der Rückbaumaßnahme durch den Bauherrn
veranlasst. Der Abschluss der Fällarbeiten ist bis
Mitte November 2026 geplant.

Die nächstgelegene Vorflut ist der "Schwarzer Bach",
der in einem Abstand von ca. 15 m zum
Gebäude an der nordöstlichen Grundstücksgrenze fließt.
Grundwasser steht i. M. bei ca.
532,55 m ü. NN an (ca. 2,4 m u. GOK).

Die Umfeldnutzung ist überwiegend von
Schuleinrichtungen geprägt. Im Süden befindet sich die
Schwarzbachschule und im Nordwesten das
Berufsschulzentrum Biberach.

Baustellensicherung/Verkehr

Der Abbruchbereich wird bauseits durch einen Bauzaun
gegen unbefugtes Betreten gesichert. Der
ordnungsgemäße Zustand der Einzäunung ist durch den AN
arbeitstäglich zu kontrollieren. Defekte
Teile sind der örtlichen Bauüberwachung bzw. dem
Bauherrn mitzuteilen.

Die Andienung der Baustelle erfolgt von Westen über
die Leipzigstraße entlang einer Seitenstraße
nördlich der Werkstätten des ZAZ (siehe auch Anlage 5,
Baustelleneinrichtungsplan).

Die an der Nordwest- und Nordostseite des Internats
verlaufende 11 bar Druckwasserleitung DN 600
darf nicht beschädigt werden und muss vor Beginn der
Baumaßnahme geschützt werden (Verlegung
von lastverteilenden Stahlplatten). Das Aufstellen von
Containern auf der Wasserleitung ist erlaubt,
jedoch muss sichergestellt werden, dass diese bei
Bedarf kurzfristig beseitigt werden können. Schwer
lastverkehr und die Lagerung schwerer Lasten auf der
Druckwasserleitung sind nicht gesttattet.

Aufgrund der Nähe zu mehreren Bildungseinrichtungen
ist während des Schulbetriebs zu den
Stoßzeiten (Schulbeginn und Schulende) mit erhöhtem
Fußgänger- und Verkehrsaufkommen zu
rechnen. Die Verkehrsbedürfnisse und Eigentumsrechte
der Anwohner sind angemessen zu
berücksichtigen! Die Abbrucharbeiten sind aus dem
Baufeld heraus so zu führen, dass das nähere
Umfeld nicht mehr als notwendig beeinträchtigt wird.

Baufahrzeuge sind auf dem Baugrundstück abzustellen.
Flächen für die Baustelleneinrichtung, für die
Lagerung und Bereitstellung von Ausbau- und
Abbruchmaterialien stehen nur innerhalb des Baufelds
zur Verfügung. Die Baustellenandienung ist
entsprechend zu planen. Das Aufstellen einer Brecher
anlage vor Ort zur Aufbereitung von RC-Material ist
aufgrund der Lärm- und Staubbelästigung nicht
gestattet.

Die Wege zum und vom Rückbaugelände sind je nach
Verschmutzungsgrad durch den Auftragnehmer
zu reinigen. Sind z. B. durch Witterungsverhältnisse
Straßenverschmutzungen vorhersehbar, ist für
diesen Zeitaum ständig eine Kehrmaschine inkl.
Feuchtreinigung vorzuhalten und bei Bedarf bzw. auf
Anweisung der Bauüberwachung einzusetzen. Die Kosten
hierfür sind in der Position "Instandhalten
von Verkehrsflächen" zu kalkulieren.

Baukonstruktion Internat
Modernisierungsmaßnahmen Internat

Nach der Errichtung des Internats im Jahr 1984 fanden
mehrere Modernisierungsmaßnahmen statt,
u.a.:

Untergeschoss
ca. 2015: Lüftungstechnik mit Steuerung,
Gebäudeautomation, Umwälzpumpen, Gebäudeleit
technik
ca. 2022: Wasserenthärtungsanlage

Erdgeschoss
vor 2015: Fensterelemente mit emaillierter Oberfläche
ca. 2015: Küchenabluft
ca. 2004/2006: Brandmeldezentrale
unbekannt: Fliesenspiegel im Küchenbereich und in
WC-Bereichen (auf alte Fliesen aufge
bracht)
ca. 2015/2020: Dachbeläge Flachdach/Dachterrasse
(Dachabdichtung und -dämmung)

Ober- und Dachgeschoss (Holzhäuser)
nach 2015: Fassade (Holzschalung, Dämmung), inkl.
Türen, Bodenbeläge, Wand- und Decken
verkleidungen, Innentüren, Nasszellen, WC's
(Fliesenspiegel auf alte Fliesen aufgebracht)

Gebäudedaten Internat

Nachfolgend sind die Gebäudedaten/Baubeschreibungen
zum Rückbauobjekt aufgeführt.

Baujahr: 1984

Abmaße Internat:

Untergeschoss (UG):  Erdgeschoss (EG:
Länge: ca. 14,7 m  Länge: ca. 45 m
Breite: ca. 14,7 m  Breite: ca. 35 m
Tiefe: ca. 3 m u. GOK  Höhe: ca. 3,5 m
Grundfläche: ca. 200 m²  Grundfläche: ca. 1.600 m²

Haus Fichte/Buche (OG+DG):  Haus Kiefer/Eiche:
Länge: ca. 29 m  Länge: ca. 29 m
Breite: ca. 12,5 m  Breite: ca. 12,5 m
Höhe: ca. 4,9 / 7,3 m (Traufe / First) Höhe: ca. 4,9 /
7,3 m (Traufe / First)
Grundfläche: ca. 370 m²  Grundfläche: ca. 370 m²

Haus Lärche (OG+DG):
Länge: ca. 20 m
Breite: ca. 12,5 m
Höhe: ca. 4,9 / 7,3 m (Traufe / First)
Grundfläche: ca. 250 m²

Umbauter Raum gesamt: ca. 14.000 m³ (inkl. Grundfläche
x 1,0 m für Fundamentabbruch)

Baubeschreibung:
Bauart:  teilunterkellertes, 4-geschossiges Gebäude
(UG, EG, OG, DG) in Mischbauweise (UG: Massivbau in Stahlbeton (WU), EG:
Stahlbetonskelettbau,
  OG+DG: Holzbauweise)
Gründung:  Streifen- und Einzelfundamente, Bodenplatte
Bodenplatte:  Stahlbeton
Decken:  Stahlbetondecke, Holzbalkendecke
Bodenbeläge PVC, Linoleum, Parkett, Holzfußböden,
Fliesen (im OG + DG mit asbesthaltigem Kleber), Laminat, Vinylbeläge,
Steinzeugfliesen, Estrich,
  Trittschalldämmung aus Polystyrol,
Gipstrockenestrich auf Schüttung,
  Abdichtungsbahn (im OG + DG asbesthaltig), Kühlraum
mit Polystyrol
  gedämmt
Deckenbeläge: abgehängte Gipskarton- und Holzdecken,
Rieselschutzvlies und Dämmauflage, Kühlraum mit Polystyrol gedämmt
Außenwände: Ziegelmauerwerk, 2-schalig mit
KMF-Dämmkern, Stahlbetonstützen und
  -riegel, Sandwichplatten aus Kunststoff- und
Holzplatten mit Polystyrolkern,
  Holzstützen und -riegel, Gasbetonmauerwerk, Dämmung
(neue Mineralwolle,
  nach 2000 eingebaut), Holzverkleidungen
Innenwände: Beton, Ziegelmauerwerk tw.
geputzt/gefliest, Kühlraum mit Polystyrol
  gedämmt, Leichtbautrennwände aus Gipskarton und
Holz, tw. mit KMF
  gedämmt, Vorsatzschalen aus Gipskarton,
Verkleidungen aus Holz,
Fenster:  Holz- und Metallrahmenfenster
Türen:  Holz- und Metalltüren, z.T. verglast,
Rauchschutz- und Brandschutztüren,
  Garagentor
Dachkonstruktion: Erdgeschoss/Dachterrasse: Flachdach
(Stahlbetondecke)
  Wohnhäuser (Buche/Fichte, Kiefer/Eiche, Lärche):
Satteldach (Holztragkonstruktion)
Dachbeläge:  Erdgeschoss/Dachterrasse: Plattenbelag,
Rollkies, Schutzmatte, Dachpappe, Polystyroldämmung, Dampfsperre
  Wohnhäuser (Buche/Fichte, Kiefer/Eiche, Lärche):
Dachdeckung aus Betondachsteinen, Holzschalung, Dichtbahn, Holzsparren
mit KMF-Dämmung
Installationen: Elektro-, Wasser-, Heizungs-,
Abwasserinstallationen, Beleuchtung, Rauchmelder, isolierte Rohrleitungen, Lüftungskanäle tw.
gedämmt, Sanitäreinrichtungen, Kühlaggregate, Lüftungskanäle tw.
gedämmt mit Brandschutzklappen, Fettabscheideanlage,
Kartoffelstärkeanlage
Ein- und Anbauten: Brandmeldezentrale,
Lüftungstechnik, Wasserentkalkungsanlage, heizungstechnische Anlagen (Pufferspeicher,
Ausdehnungsgefäße), Küchenabluft,
  Kühlraum, Großküche/Kantine, Leitungskanäle unter
der Erdgeschossbodenplatte, Stahlfluchttreppen- und gänge mit
Gitterosten, Betonsitzgruppe,
  Fahrradständer /-bügel, Infoschaukasten,
Tischtennisplatte, Holzschuppen,
  Gartenpavillon, Zaunanlage

Bauseitiger Rückbau

Folgende Ein- und Anbauten, Anlagen und Bauteile
werden im Vorfeld der Rückbaumaßnahme
bauseits ausgebaut bzw. rückgebaut und gehen in das
Eigentum des Auftraggeber über:

Mobiliar: Schränke; Stühle, Werkbänke, Matratzen,
Bettenroste, ca. 10 - 15% der Gegenstände im
Sanitärbereich, bewegliche Kleinteile/lose Möbelteile
(Papierkörbe, Deko, Möblierung in den Fluren etc.),
Getränkeautomat
Großküche: Ausbau der meisten Elektro-Großgeräte sowie
Spülmaschine (verbleibende Edelstahl
einbauten: ca. 25 lfdm)
Holzaußenfassade: ca. 100 - 150 m² der
Fassadenbekleidungsbretter
2 Stahlfluchttreppen und ca. 20 % der Gitterroste der
Fluchtgänge (bauseitiger Ausbau erfolgt erst
nach Ausbau der Fassadendämmung)
Holzschuppen, Gartenpavillon und Zaunanlage im
Außenbereich
Fahrradständer/-bügel, Infoschaukasten,
Tischtennisplatte im Außenbereich

Organisation der Baustelle
Leitung und Aufsicht

Die Rückbauarbeiten sind von Seiten des
bauausführenden Unternehmens von einem fachlich
geeigneten Vorgesetzten bzw. Bauleiter (Bauleitung
nach LBO erfolgt durch AN) zu leiten. Dieser
gewährleistet die vorschriftsmäßige Durchführung der
Arbeiten. Er ist mit den Gefährdungsmomenten
und den erforderlichen Maßnahmen zu deren Abwendung
vertraut. Weiterhin wird durch den Auftrag
nehmer jederzeit sichergestellt, dass die Ausführung
sämtlicher Arbeiten, auch die von Subunter
nehmen, durch weisungsbefugte Aufsichtsführende
kontrolliert wird. Die Leitungs- und Aufsichts
personen stimmen sich ggf. bei vorhandenen
Gefährdungsmomenten ab und koordinieren selbst
ständig die Arbeiten so, dass kein Beschäftigter auf
der Baustelle sowie Dritte einer Gefährdung
ausgesetzt werden.

Der Bauüberwachung des Auftraggebers ist mit Baubeginn
eine Liste der vorgesehenen Aufsichts
personen (Telefon, Mail) zu übergeben.

Während der Durchführung sämtlicher Arbeiten müssen
Aufsichtsführende permanent auf der Bau
stelle anwesend sein.

Personal

Das Personal des Auftragnehmers sowie das Personal
beauftragter Subunternehmer muss zur
Durchführung der ihm übertragenen Arbeiten geeignet
sein und über ausreichende Erfahrung mit
vergleichbaren Arbeiten verfügen.

Vor Aufnahme von Tätigkeiten auf der Baustelle wird
das gesamte eingesetzte Personal durch ihre
jeweiligen Vorgesetzten bezüglich der durchzuführenden
Arbeiten sowie der dadurch vorhandenen
Gefahrenmomente und der dafür erforderlichen
Schutzmaßnahmen eingewiesen. Die Teilnahme an
der sicherheitstechnischen Belehrung ist durch jede
auf der Baustelle tätige Arbeitskraft mittels
Unterschrift auf einem Belehrungsprotokoll zu
bestätigen (insbesondere Gefahrstoffausbau).

Personen, welche den Betriebs- und Arbeitsanweisungen,
der Baustellenordnung, den Unfall
verhütungsvorschriften sowie sonstigen Anordnungen
nicht Folge leisten, sind umgehend von der
Baustelle abzuberufen und zu ersetzen.

Einzureichende Unterlagen/Nachweise
Nachweise auf gesondertes Verlangen nach Angebotsabgabe

Entsorgungskonzeption für sämtliche Materialien mit
Benennung der Entsorgungseinrichtungen
(Entwurf)

Nachweise vor Aufnahme der Arbeiten

Benennung eines Bauleiters (namentlich und
hinsichtlich Qualifikation)
Benennung eines Sicherheitsbeauftragten (namentlich
und hinsichtlich Qualifikation)
Aufsichtsführender Gefahrstoffausbau (namentlich und
Nachweise)
Bauzeitenplan
Abbruchkonzept
Abbruchstatik für die statische Sicherung des
Untergeschosses
Entsorgungskonzeption für sämtliche Materialien mit
Benennung der Entsorgungseinrichtungen
(aktualisiert) zur Abstimmung mit dem zuständigen
Landratsamt Biberach
Arbeitsmedizinische Vorsorgeuntersuchung des Personals
(speziell Gefahrstoffausbau)
Anzeige zum Asbest-Ausbau bei den zuständigen Ämtern
Baustelleneinrichtungsplan, Notfallplan
Betriebsanweisung, Arbeitsanweisung, Unterweisung
Personal
Abbruchanweisung (speziell Ausbau kontaminierte
Bausubstanz), Gefährdungsbeurteilung

Die aufgeführten Nachweise sind in einem Ordner
übersichtlich zusammmenzustellen und der Bau
überwachung des AG vor Aufnahme der Arbeiten bis zum
08.01.2027 unaufgefordert zu übergeben.

Angaben zum Erfüllungsort
Allgemeiner Umgang mit Gefahrstoffen

An Gefahrstoffen sind asbesthaltige Materialien und
künstliche Mineralfasern vorhanden. Sie sind
entsprechend den jeweils geltenden technischen Regeln
und Verordnungen (TRGS 519-Asbest
Abbruch-, Sanierungs- oder Instandhaltungsarbeiten,
TRGS 521-Faserstäube) fachgerecht vor dem
eigentlichen Gebäudeabbruch auszubauen,
bereitzustellen und zu entsorgen.

Die Arbeiten zum Ausbau dieser Gefahrstoffe sind der
zuständigen Berufsgenossenschaft sowie der
Gewerbeaufsicht des zuständigen Landratsamts Biberach
rechtzeitig vor Arbeitsbeginn anzuzeigen;
dem Auftraggeber ist unverzüglich eine Mehrfertigung
der Anzeige zukommen zu lassen.

Die Arbeiten mit Gefahrstoffen sind durch einen
sachkundigen Aufsichtsführenden permanent zu
begleiten. Der Aufsichtsführende ist der
Bauüberwachung vor Arbeitsbeginn schriftlich zu
benennen.
Die Arbeiten mit Gefahrstoffen sind, unter Angabe der
zeitlichen Abläufe sowie der geplanten
Technologien, der Bauüberwachung schriftlich
anzuzeigen.

Vor Aufnahme von Tätigkeiten auf der Baustelle wird
das gesamte eingesetzte Personal durch ihre
jeweiligen Vorgesetzten bezüglich der durchzuführenden
Arbeiten sowie der dadurch vorhandenen
Gefahrenmomente und der dafür erforderlichen
Schutzmaßnahmen eingewiesen. Die Teilnahme an
der sicherheitstechnischen Belehrung ist durch jede
auf der Baustelle tätige Arbeitskraft mittels
Unterschrift auf einem Belehrungsprotokoll zu
bestätigen.

Bei der Ausführung des Bauvorhabens fallen besonders
gefährliche Arbeiten nach Anhang II der
Baustellenverordnung an. Entsprechend TRGS 555 ist vor
Arbeitsbeginn eine arbeitsbereichs- und
stoffbezogene Betriebsanweisung zu erstellen, in
welcher auf die Gefahren beim Umgang mit diesen
Stoffen hingewiesen wird sowie die zu ergreifenden
Schutzmaßnahmen festgelegt werden. Zum
Einsatz kommende Beschäftigte sind aktenkundig zu
belehren. Die Unterweisung ist gemäß
TRGS 555 wie folgt vorzunehmen:

Arbeitsbereich, Arbeitsplatz, Tätigkeit
Gefahren für Mensch und Umwelt
Schutzmaßnahmen, Verhaltensregeln und hygienische
Maßnahmen
Verhalten im Gefahrenfall
Erste Hilfe
sachgerechte Entsorgung

Das Personal des Auftragnehmers sowie das Personal
beauftragter Subunternehmer müssen zur
Durchführung der ihm übertragenen Arbeiten geeignet
sein und über ausreichende Erfahrung mit
vergleichbaren Arbeiten verfügen. Die im
Arbeitsbereich tätigen Mitarbeiter müssen gültige, für
die
Tätigkeiten erforderliche arbeitsmedizinische
Vorsorgeuntersuchungen aufweisen.

Separierung der anfallenden Stoffe

Die hauptsächlich anfallenden Bauteile und Materialien
sind im Abschnitt 7.5 aufgeführt. Sie sind
entsprechend dem geforderten Entsorgungskonzept sowie
nach den Anforderungen der Entsorger zu
separieren und für die nachfolgende Entsorgung
bereitzustellen.

Der Ausbau der nachfolgend aufgeführten Materialien
erfolgt vor dem Gebäudeabbruch:

asbesthaltige Bauteile (Asbestplatten, asbesthaltige
Fliesenkleber, Abdichtungsbahnen im
Fußboden, Dichtungen in Rohrflanschen und
Rippenheizkörpern, Brandschutzklappen, Brand
schutztüren)
künstliche Mineralfasern (Rohrisolierungen, Dämmungen
in Wänden, Decken, Fußböden und auf
dem Dach, Isolierung von Lüftungskanälen und-anlagen)
Polystyroldämmungen in Fußböden, Wänden, Decken und
Dächern
sulfathaltige Bauteile (Wand- und Deckenverkleidungen
aus Gipskarton, Putze), Mauerwerk aus
Gasbeton
teerhaltige Baustoffe (Abdichtunsgbahnen, Trennpappen
in Fußböden, Dachpappen, Fugen)
Leuchtstoffröhren mit den dazugehörenden
Vorschaltgeräten
Türen, Fenster
lose Abfälle
Einbauten aus Holz, Metall und Glas (Decken- und
Wandverkleidungen, Möbel, Inventar,
Schaltschränke mit Elektroschrott, Küchen, lüftungs-
und heizungstechnische Anlagen etc.),
Kältemittelanlagen
Bodenbeläge (Vinyl, Kunststoff, Parkett, Laminat,
Linoleum, Fliesen)

Das Entfernen der aufgeführten Materialien ist mit der
Bauüberwachung des AG abzustimmen und
wird durch diese kontrolliert. Bei ordnungsgemäßer
Leistungserfüllung wird das Gebäude im
Anschluss zum Abbruch freigegeben.

Alle übrigen Materialien können während des Abbruchs
getrennt werden. Der Separierungsaufwand
und der Transport aller anfallenden Materialien aus
dem Gebäude ist in den entsprechenden
Positionen zu kalkulieren.

Werden während der Entkernungs- und Rückbauarbeiten
auffällige bzw. nicht zuordnenbare
Materialien angetroffen, so sind die Arbeiten
unverzüglich einzustellen. Die Bauüberwachung ist
hierüber unmittelbar zu unterrichten. Der Ausbau und
die Bereitstellung dieser Stoffe erfolgt nach den
Anweisungen durch die Bauüberwachung.

Rückbau
Sicherung Druckwasserleitung

An der Nordwestfassade und an der Nordostfassade des
rückzubauenden Internats verläuft in einer
Tiefe von ca. 2,9 m u. GOK eine Druckwasserleitung.
Zum Schutz sind zu Beginn der Rückbau
maßnahme entlang dieser Leitung auf einer Breite von 3
m Stahlplatten in einer Tiefe von ca.
0,30 m u. GOK in einem Sandbett zu verlegen und mit
einer Kiestragschicht zu überdecken. Die
Stahlplatten werden bauseits durch den Bauherrn
gestellt.

Statische Ertüchtigung und Sicherung der Kellerdecke

Die Kellerdecke des Internats darf ohne zusätzliche
Sicherungsmaßnahmen aufgrund von Einsturz
gefahr nicht mit schwerem Gerät befahren werden. Die
Kellerdecke muss im Vorfeld statisch ertüchtigt
werden. Hierzu ist ein prüffähiges Konzept
(Abbruchstatik) für die Befahrung mit Großgeräten und
statische Sicherung des Kellergeschosses auszuarbeiten
und vorzulegen. Die Ertüchtigung des
Kellergeschosses hat auf der Grundlage des
erarbeiteten, statischen Konzepts und der eingeplanten
Geräte (Bagger/LKW) zu erfolgen.

Gebäuderückbau

Die Abbrucharbeiten sind aus dem Baufeld heraus so zu
führen, dass das nähere Umfeld nicht mehr
als notwendig beeinträchtigt wird.

Die Abbruchmaßnahme umfasst:

den Rückbau des Internats bis UK Bodenplatte
/Fundamente EG
den Rückbau der Kellerdecke des Internats
den Rückbau der Pergola und der Betonsitzgruppe
den Teilrückbau des Versorgungskanals zwischen
Internat und Werkstatt
den Ausbau befestigter Freiflächen.

Vor Abbruch der mineralischen Bausubstanz ist das
Internat vollständig zu beräumen, zu entkernen
und schadstoffseitig zu sanieren. Danach erst erfolgt
der komplette Rückbau des Internats bis auf das
Niveau Unterkante Bodenplatte EG, inkl.
Stahlbetontreppe. Nach dem oberirdischen Gebäuderückbau
erfolgt der Abbruch der Fundamente, der Leitungskanäle
unter der Bodenplatte, der Ausbau der
Grundleitungen, Schächte und Abscheideranlagen. Die
vertieften Einzelfundamente des Bestands
gebäudes reichen bis ca. 2,5 m u. GOK und werden
aufgrund der Gründung des Neubaus mittels
Betonplomben nur partiell rückgebaut. Vom
Kellergeschoss des Internats wird nur die Kellerdecke
(bis
auf einen umlaufenden Deckenkranz von 1,5 m bzw. 2,5
m) abgebrochen. Die restliche Bausubstanz
des Kellers (Wände, Bodenplatte) bleibt erhalten.

Im Keller des Internats verlaufen eine Heiz- und eine
Wasserleitung, die die westlich gelegene
Werkstatt über einen Versorgungskanal mit Wärme und
Trinkwasser versorgen. Der Ausbau der Heiz-
und Wasserleitung sowie der Rückbau des
Versorgungskanals kann erst erfolgen, wenn die
Werkstatt
an die neue Leitungstrasse angeschlossen ist. Zum
Schutz des Versorgungskanals ist dieser bis zum
Rückbau durch die Verlegung von 3 m breiten
Stahlplatten zu schützen und darf nicht von
Großgeräten (Einsturzgefahr) überfahren werden. Der
Anschluss der Werkstatt an die neue
Leitungstrasse soll Ende April / Anfang Mai 2027
abgeschlossen sein. Dieser Umstand ist bei der
Abbruchplanung und im zeitlichen Bauablauf zu
berücksichtigen. Evtl. Stillstandszeiten und Mehrauf
wendungen sind bei den Rückbauarbeiten
einzukalkulieren.

Der rückzubauende, umbaute Raum des Internats beträgt
ca. 14.000 m³.

Die Kellerdecke des Internats darf aufgrund von
Einsturzgefahr ohne Sicherungsmaßnahmen
nicht mit schwerem Gerät befahren werden. Die
Kellerdecke muss im Vorfeld statisch
ertüchtigt werden.

Um die Auftriebssicherheit des Kellergeschosses nach
dem oberirdischen Rückbau zu gewährleisten,
muss ein umlaufender Deckenrand von ca. 1,5 m bzw. 2,5
m entsprechend den Angaben des
Tragwerksplanungsbüros zur Deckenöffnung vom
24.09.2026 (siehe Anlage 7) bestehen bleiben.
Hierzu ist die Kellerdecke durch
Betonsäge-Trennschnitte in einzelne Plattensegmente zu
schneiden
und herauszuheben. Der Deckenrand ist abzusprießen.
Zusätzlich sind in die Kelleraußenwände
mittels Kernbohrungen (insgesamt 8 Stück, Ø 200 mm)
Flutöffnungen herzustellen.

In den Außenanlagen sind die Pergola, der
Versorgungskanal sowie befestigte Flächen abzubrechen.
Die Pergola, die das Internat mit der westlich
gelegenen Werkstatt verbindet, wird auf der gesamten
Länge (ca. 50 m) bis OK Pflasterbelag rückgebaut. Die
Stahlfüße, auf der die Holzkonstruktion lagert,
sind bündig mit dem Pflasterbelag zu trennen.

Büsche und Sträucher im Baufeld sind zu roden. Die
Fällung von insgesamt 7 Bäumen wird im Vorfeld
der Abbruchmaßnahme durch den Bauherrn veranlasst.
Hier ist das Wurzelwerk zu entfernen.

Die genauen Abbruchgrenzen werden vor Ort gemeinsam
festgelegt.

Die Abbrucharbeiten sind entsprechend der durch den
Bieter gewählten Technologie durchzuführen.

Im Kapitel 3 der Leistungsbeschreibung sind Angaben
zur Baukonstruktion des Gebäudes aufgelistet.
In die Abbruchposition sind alle zur Durchführung der
Aufgabe notwendigen Kosten, auch die für das
Freilegen und Abbrechen von Fundamenten, Bodenkanälen
einzurechnen.

Beim Abbruch mit Großgeräten sind die geforderten
Reichhöhen (> 0,5 m über Bauteil bei Abtrag)
sowie die Sicherheitsabstände zwischen Gerät und
abzubrechendem Bauteil (> 0,5 x Bauteilhöhe bei
Abtrag) unbedingt einzuhalten. Kettenfahrzeuge dürfen
das Grundstück ohne ausreichende
Sicherungsmaßnahmen (Baggermatratze) nicht verlassen.
Zum Abbruch sind geräuscharme
Maschinen und Technologien einzusetzen. Die
Staubentwicklung ist durch eine ausreichende Wasser
bedüsung weitestgehend zu vermeiden. Alle Arbeiten
sind dementsprechend zu planen und durch
zuführen.

Die für den Abbruch notwendigen Gerüste,
Schutzmaßnahmen, Unterfangungen, Hilfsmittel und
Hilfskonstruktionen etc. sind in den entsprechenden
Positionen einzuplanen und werden nicht
zusätzlich vergütet.

Die anfallenden Abbruchmaterialien sind entsprechend
den abfallrechtlichen Bestimmungen zu
separieren. Die Lagerung von Abbruchmaterialien im
Baustellenbereich ist mit der Bauüberwachung
abzustimmen. Es ist sicherzustellen, dass
kontaminierte Materialien während des Ausbaus sowie
beim
Transport und der Lagerung nicht mit anderen
Materialien vermischt werden.

Auflagen aus der Abbruchgenehmigung sind zu
berücksichtigen bzw. umzusetzen.

Medientrennung

Die Trennung der Ver- und Entsorgungsleitungen
(Wasser, Abwasser, Strom, Gas, Telefon,
Datenkabel) ist durch die Abbruchfirma bei den
zuständigen Betreibern zu veranlassen.

Ausbau und Bereitstellung der Rückbaumaterialien

Nachfolgend sind die Massen der hauptsächlich
anfallenden Materialien der Bausubstanz, die
Einbauorte - soweit möglich - deren Zuordnung sowie
Vorgaben zu deren Ausbau und Bereitstellung
aufgeführt. Eine abschließende Deklaration der
mineralischen Baurestmassen erfolgt mittels
Haufwerksbeprobung (s.a. Kapitel 8).

Beton:
Anfallorte:  Fundamente, Bodenplatte, Kellerdecke,
Flachdach, Betonstützen und -riegel,
  Leitungskanäle, Versorgungskanal, Stahlbetontreppe,
Platten-/Pflasterbeläge,
  Randeinfassungen, Betonsitzgruppe etc.
Menge:  ca. 3.900 t
Ausbau:  Separieren während des Rückbaus
Bereitstellung: als Haufwerke (max. 500 m³ je
Haufwerk) für nachfolgende Deklarationsuntersuchungen

Bauschutt:
Anfallorte:  Innen- und Außenwände aus
Ziegelmauerwerk, Estriche, Plaster aus Klinker/Ziegel,
  Randeinfassungen, Begrenzungsmauern
Menge:  ca. 800 t
Ausbau:  vor dem Rückbau bzw. Separieren während des
Rückbaus
Bereitstellung:  als Haufwerke (max. 500 m³ je
Haufwerk) für nachfolgende Deklarationsuntersuchungen

Schwarzdecke/Asphalt (PAK = 25 mg/kg)
Anfallorte:  Flächenbefestigungen in Außenanlagen
Menge:  ca. 30 t
Ausbau:  während des Rückbaus
Bereitstellung:  als Haufwerke (max. 500 m³ je
Haufwerk) für nachfolgende Deklarationsuntersuchungen

Altglas/Glasbruch:
Anfallorte:  Fenster- und Türverglasungen,
Oberlichtverglasungen
Menge:  ca. 10 t
Ausbau:  vor dem Rückbau bzw. Separieren während des
Rückbaus
Bereitstellung:  in Containern

Altholz, Zuordnung: A IV:
Anfallorte:  Dachkonstruktion, Außenwände, Fenster,
Türen, Garagentor, Pergola
Menge:  ca. 150 t
Ausbau:  vor dem Rückbau bzw. Separieren während des
Rückbaus
Bereitstellung:  in Containern, gefährlicher Abfall
nach AVV

Altholz, Zuordnung: A III/II:
Anfallorte:  Möbel, Wand- und Deckenverkleidungen,
Parkett-/Holzfußböden
Menge:  ca. 45 t
Ausbau:  vor dem Rückbau
Bereitstellung:  in Containern

Asbestabfälle:
Anfallorte:  Wellasbestplatten an Kelleraußenwand,
Fliesenkleber im OG und DG, Fräsgut
Menge:  ca. 2,5 t
Ausbau:  vor dem Rückbau
Bereitstellung:  in Big-Bags, gefährlicher Abfall nach
AVV

Asbesthaltigen Schrott:
Anfallorte:  Dichtungen in Rohrflanschen und
Rippenheizkörpern, Brandschutztüren, Brandschutzklappen
Menge:  ca. 2 t
Ausbau:  vor dem Rückbau
Bereitstellung: in Big-Bags, gefährlicher Abfall nach
AVV

Dämmungen aus neuer Mineralwolle (nach 2000):
Anfallorte:  Außenfassade Holzhäuser
Menge:  ca. 25 t
Ausbau:  vor dem Rückbau
Bereitstellung: in Big-Bags

Künstliche Mineralfasern (alte Mineralwolle, vor 2000):
Anfallorte:  in Wänden, Fußböden, Decken,
Satteldächer, Rohrisolierungen, Isolierung von
  Warmwasserspeichern und Lüftungskanälen,
Mineralfaserplatten
Menge:  ca.40 t
Ausbau:  vor dem Rückbau
Bereitstellung: in Big-Bags, gefährlicher Abfall nach
AVV

Asbesthaltige Dichtungsbahnen (PAK < 50 mg/kg):
Anfallorte:  Fußboden Holzhäuser (OG + DG)
Menge:  ca. 4 t
Ausbau:  vor dem Rückbau
Bereitstellung: in Big-Bags bzw. nach Anforderung des
Entsorgers, gefährlicher Abfall nach AVV

Dachpappen/Dampfsperren/Dichtungsbahnen (PAK < 200
mg/kg, BaP < 50 mg/kg):
Anfallorte:  Flachdach/Dachterrasse, Fußböden, Wände
Menge:  ca. 70 t
Ausbau:  vor dem Rückbau
Bereitstellung: in Containern

Gipshaltige Abfälle:
Anfallorte:  Gipskartonplatten an Wänden und Decken,
Dachschrägen, Gipstrockenestrichplatten
  mit Schüttung, Mauerwerk aus Gasbeton
Menge:  ca. 160 t
Ausbau:  vor bzw. wähend des Rückbaus
Bereitstellung: in Containern

Reinigungsflüssigkeiten, Restinhalte:
Anfallorte:  Fettabscheider, Kühlaggregate
Menge:  ca. 600 Liter
Ausbau:  vor dem Rückbau
Bereitstellung: in Tanks/Fässer

Elektro- und Elektronikschrott:
Anfallorte:  Gesamtes Gebäude
Menge:  ca. 3 t
Ausbau:  Separieren vor dem Rückbau
Bereitstellung:  in Containern

Dachkies:
Anfallorte:  Flachdach/Dachterrasse
Menge:  ca. 150 t
Ausbau:  Separieren vor dem Rückbau
Bereitstellung:  als Haufwerk (max. 500 m³ je
Haufwerk) für nachfolgende
  Deklarationsuntersuchungen

Wurzelstöcke:
Anfallorte:  Baumwurzeln
Menge:  ca. 0,5 t
Ausbau:  vor bzw. nach dem Rückbau
Bereitstellung:  in Containern

Grünschnitt:
Anfallorte:  Sträucher, Bewuchs, Pflanzflächen
Menge:  ca. 1 t
Ausbau:  vor bzw. nach dem Rückbau
Bereitstellung:  in Containern

Oberboden:
Anfallorte:  Grün-/Pflanzflächen
Menge:  ca. 350 t
Ausbau:  Separieren vor dem Rückbau
Bereitstellung:  als Haufwerk (max. 500 m³ je
Haufwerk) für nachfolgende
  Deklarationsuntersuchungen

Baumischabfälle:
Anfallorte:  Gesamtes Gebäude: Isolierungen,
Bodenbeläge, Einbauten (PVC-Abfälle, BMA,
  Polystyrol etc.)
Menge:  ca. 40 t
Ausbau:  vor dem Rückbau bzw. Separieren während des
Rückbaus
Bereitstellung:  in Containern

Leuchtstofflampen/Starter:
Anfallorte:  Gesamtes Gebäude, Pergola
Menge:  ca. 260 Stück
Ausbau:  vor dem Rückbau bzw. Separieren während des
Rückbaus
Bereitstellung:  in bruchsicheren Behältern,
gefährlicher Abfall nach AVV

Immissionsschutz

Luftreinhaltung

Die befestigten Flächen sind entsprechend des
Verschmutzungsgrades zu säubern; dabei sind Staub
aufwirbelungen zu vermeiden. Die Nähe zur benachbarten
Bebauung ist zu beachten. Vom AN ist
sicherzustellen, dass Verschmutzungen der öffentlichen
Straßen und Wege durch Fahrzeuge nach
dem Verlassen des Baustellenbereichs vermieden oder
beseitigt werden.

Beim Abbruch sowie beim Be- und Entladen von
staubenden Materialien (nicht erdfeucht) sind Staub
emissionen durch eine Wasserbedüsung zu vermeiden. Die
Abwurfhöhe ist zu minimieren. Der
Abtransport staubender Materialien darf nur in
abgedeckten Transportfahrzeugen erfolgen.

Der Arbeitsbereich sowie die Haufwerke
bereitgestellter Abbruchmaterialien sind zu
befeuchten, sofern
diese, z. B. bei anhaltender Trockenheit, zu
Staubemissionen führen.

Lärmschutz

Das Abbruchverfahren und der Maschineneinsatz sind so
zu koordinieren, dass der auf die Nachbar
schaft einwirkende Beurteilungspegel, gemessen 0,5 m
vor dem vom Lärm am stärksten betroffenen
Fenster eines genutzten Gebäudes (Mischgebiet), 60 dB
(A) nicht überschreitet.

Im Zuge der Abbrucharbeiten sind lärmarme Verfahren
anzuwenden, wie:

Einsatz von Abbruchscheren und -zangen, Abbruchbeißer,
Pulverisierer etc.
Trennen der Bauteile vom Baukörper und Abheben mittels
Kränen/Bagger.

Erschütterungsschutz

Für Einwirkungen von Erschütterungen auf bauliche
Anlagen sind die Anhaltswerte A0 bzw. Ar der DIN
4150 Blatt 3 einzuhalten.

Entsorgung
Bereitstellung zur Deklaration

Der während des Abbruchs anfallende mineralische
Bauschutt (Beton und Ziegel) sowie die zu
deklarierenden Materialien sind nach den Anweisungen
der Bauüberwachung auszubauen und zur
Deklarationsuntersuchung innerhalb des Rückbaugeländes
in sortenreinen, max. 500 m³ großen
Haufwerken zwischenzulagern. Zwischen Probennahme und
Vorlage der Untersuchungsergebnisse
sind mind. zehn Werktage einzuplanen. Bei
weiterführenden Untersuchungen (z.B. Untersuchung
nach DepV) erhöht sich der Untersuchungszeitraum
entsprechend.

Deklaration der Rückbaumaterialien

Die Beprobung, laborchemische Analytik und Deklaration
der bereitgestellten Materialien erfolgt
ausschließlich durch ein vom AG beauftragtes
Ingenieurbüro. Dessen Unterlagen sind für die
Abbrechnung und Entsorgung alleinverbindlich. Durch
den AN veranlasste Deklarationen werden nicht
akzeptiert.

Werden während der Rückbauarbeiten auffällige bzw.
nicht zuordnenbare Materialien angetroffen, so
sind die Arbeiten unverzüglich einzustellen. Die
Bauüberwachung des AG ist hierüber unmittelbar zu
unterrichten. Der Ausbau und die Bereitstellung dieser
Stoffe erfolgt nach den Anweisungen durch die
Bauüberwachung.

Allgemeine Hinweise zur Entsorgung

Sämtliche bei der Baumaßnahme anfallenden Materialien
sind durch den Auftragnehmer fachgerecht
zu entsorgen. Sie sind entsprechend den
abfallrechtlichen Bestimmungen sowie den Vorgaben des
zuständigen Landratsamts (Abfallwirtschaftsamt, untere
Abfallrechtsbehörde) und der Entsorger zu
separieren und abzufahren. Der Nachweis der
ordnungsgemäßen Entsorgung ist mit den dafür
notwendigen Unterlagen (Entsorgungsnachweise,
Transportgenehmigung, Übernahme-, Begleit- und
Wiegescheine, etc.) gem. der Verordnung über
Verwertungs- und Beseitigungsnachweise
(Nachweisverordnung vom 20.10.2006, zuletzt geändert
28.04.202219.06.2007, BGBl. I S. 700)
unmittelbar zu erbringen. Die Kosten für die
Genehmigungen (Gebühren) trägt der Auftragnehmer.

Für die Entsorgung/Abfuhr der Haufwerke ist
nachfolgender Prozess einzuhalten:

Haufwerksdeklaration wird an alle Beteiligte versendet
AN prüft die Abfuhrbedingungen/-möglichkeiten
AN informiert AG über den Verwertungs-/Entsorgungsweg
AG als Abfalleigentümer entscheidet über den
Verwertungs-/Entsorgungsweg und erteilt die
Freigabe zur Abfuhr an den AN

Der AN muss auf die eANV eingestellt sein. Der AG hat
keine Möglichkeit, elektronisch Entsorgungs
nachweise oder Begleitscheine zu signieren. Dies muss
vom AN übernommen werden.

Grundsätzlich sind alle angelieferten und abgefahrenen
Massen mit Wiegescheinen zu belegen. Jede
Abfuhr ist arbeitstäglich in Abfuhrlisten mit Angaben
des Fahrzeugkennzeichens, der Fahrzeugart, der
Materialart und der Entsorgungsstelle bzw.
Nachweis-/Begleitscheinnummer zu dokumentieren. Die
Abfuhrlisten sind der Bauüberwachung des AG
wöchentlich elektronisch zu übermitteln.

Vor Aufnahme der Arbeiten ist ein Entsorgungskonzept,
in welchem die geplanten Entsorgungs- bzw.
Verwertungswege für alle anfallenden Rückbaufraktionen
dargestellt sind, zur Prüfung einzureichen.
Werden einzelne Entsorgungs- bzw. Verwertungswege
durch das jeweils zuständige Amt nicht
bestätigt, trägt der Auftragnehmer die eventuell
daraus entstehenden Mehrkosten.

### Titel 01 Baustelleneinrichung

**01.1 Baustelle einrichten**
Baustelle betriebsfertig einrichten, insbesondere sind
folgende
Leistungen einzurechnen:

Freimachen des Geländes
Herrichten der erforderl. Lager- und Arbeitsplätze
notwendige Geräte, Werkzeuge und Hilfsmittel sowie
Baubüros
Sanitäreinrichtungen
Beschildern der Baustelle und Zutritt für Unbefugte
unterbinden
Arbeitsschutzplanung, Zusammenstellung der Baustellen
unterlagen, Übergabe der Nachweise vor Aufnahme der
Arbeiten an den AG

Maßgebend sind die Forderungen des Auftraggebers, des
Amtes für öffentliche Ordnung, der
Bauberufsgenossenschaften
und sonst mitwirkender Behörden, Amtsstellen und Körper
schaften.
Menge: 1,000 psch

**01.2 Baustelleneinrichtung vorhalten**
Baustelleneinrichtung aus Pos. 01.1 vorhalten, ggf.
über die
vereinbarte Vorhaltezeit hinaus. Während der
Durchführung
sämtlicher Arbeiten muss eine aufsichtsführende,
deutsch
sprechende Person (Polier) permanent auf der Baustelle
anwesend sein.

Außer den vollen Wochen werden Teilzeiten, bei Ver
längerungen, die der AG zu vertreten hat und die durch
den AN
rechtzeitig schriftlich angezeigt wurden, nach Tagen
zu 1/7 des
Einheitspreises abgerechnet.
Menge: 19,000 Wo

**01.3 Baustelle räumen**
Baustelle aus Pos. 01.1 räumen. Beräumen der gesamten
Bau
stelleneinrichtung, inkl. Schutzausrüstungen, Geräte,
Werk
zeuge, etc.. Reinigung der
Baustelleneinrichtungsfläche sowie
Herstellen des ursprünglichen Zustandes von Bereichen,
welche nicht rückgebaut wurden.

Inkl. aller erforderlichen Geräte, Materialien und
Nebenarbeiten
Menge: 1,000 psch

**01.4 Bauseits gestellten Bauzaun umstellen**
Vom AG gestellten Bauzaun aus verzinkten und
miteinander
verschraubten Gitterelementen auf Betonsockel und mit
Sichtschutz nach Anweisung der Bauüberwachung
umstellen.

Bauzaunelement (L x H): 3,50 m x 2,00 m
Menge: 50,000 m

**01.5 Bauwasseranschluss**
Bauwasseranschluss herstellen, über die gesamte Zeit
der
Abbruchmaßnahme vorhalten und nach Leistungserfüllung
abbauen.

Einzukalkulieren sind:
Bauwasseranschluss an einen Hydranten (Standrohr)
Installation einer geeichten Wasseruhr zur Ermittlung
des
Wasserverbrauches
Lieferung und Abtransport einer ausreichenden Menge an
Schläuchen (Länge bis zu 100 m) zur Versorgung der
Baustelle
Auslegen der Schläuche, Herstellen aller Anschlüsse an
die
Baustelleneinrichtung
Wartung und Instandhaltung, Austausch defekter Geräte
bzw. Teile, Umsetzen bzw. Umlegen der Schläuche etc.,
Verbrauchskosten

Der Anschlusspunkte müssen mit den örtlichen Versorgern
abgestimmt werden.
Menge: 1,000 psch

**01.6 Instandhaltung von Verkehrsflächen**
Verkehrssichere Instandhaltung der Verkehrsflächen,
arbeits
tägliche Reinigung der Zufahrten und Gehwege über die
gesamte Bauzeit. Vorhalten und Einsatz einer Feuchtkehr
maschine.
Menge: 1,000 psch

**01.7 Abbruchkonzept erstellen**
Erstellen einer Abbruchkonzeption mit folgendem Inhalt:

Beschreibung der Maßnahme
Vorgehensweise / Bauablauf selektiver Rückbau (Vorbe
reitende Arbeiten, Beräumung, Schadstoffsanierung,
Entkernung, statische Ertüchtigung der Kellerdecke,
Mechanischer Rückbau, Separierung / Bereitstellung der
Ausbau- / Abbruchmaterialien)
Geräteeinsatz
Arbeitsschutzmaßnahmen
Immissionsschutz (Staub- und Lärmschutzmaßnahmen)
Verantwortlichkeiten
Menge: 1,000 psch

**01.8 Aufwendungen zur Planbeschaffung**
Beschaffung der für die Feststellung der
Leitungsverläufe
(Wasser, Abwasser, Elektro etc.) notwendigen Pläne bei
den
Betreibern.
Menge: 1,000 psch

**01.9 Suchschachtungen**
Suchschachtungen zur Feststellung der Leitungsverläufe
sowie
als Baugrube zur Leitungstrennung (Gas, Wasser,
Abwasser,
Strom, Telekom etc.) nach Angaben der Bauüberwachung
durchführen. Das Aufmaß erfolgt an der Baugrube.
Menge: 35,000 m³

**01.10 Zulage Handschachtung**
Zulage zu Pos. 01.9 für Handschachtung
Menge: 5,000 m³

**01.11 Medientrennung**
Versorgungsleitungen (Wasser, Strom, Fernwärme etc.)
durch
die zuständigen Versorgungsunternehmen fachgerecht
trennen
und außer Betrieb nehmen. Beantragung der Trennung und
Koordination/Abstimmung der Arbeiten mit den
zuständigen
Betreibern zur Leitungstrennung. Anfallende Gebühren
sind ein
zukalkulieren. Evtl. durchzuführende Schachtarbeiten
werden
über die Pos. 01.9 abgerechnet.
Menge: 1,000 psch

### Titel 02 Vorbereitende Arbeiten

#### Bereich 02.01 Abbruchstatik und statische Sicherung de

**02.01.1 Erstellen eines statischen Gutachtens (Abbruchstatik)**
Vorlage einer prüffähigen Abbruchstatik für die
statische
Sicherung des Kellergeschosses für die Befahrbarkeit
durch
Großgeräte gemäß Einsatzplanung des AN.

Das Kellergeschoss des Internats ist ohne Sicherungsmaß
nahmen für eine Befahrung mit schweren Geräten nicht
geeignet.

Für eine Befahrung mit Abbruchgeräten muss die
Kellerdecke
abgestützt werden. Der Bieter hat auf Grundlage des
geplanten
Geräteeinsatzes (Abbruchbagger, LKW etc.) eine
Gerätliste und
eine Abbruchstatik für die Ertüchtigung des
Kellergeschosses
auszuarbeiten und vorzulegen.

Kellerdecke Internat:
Stahlbetondecke, Stärke d = 18 cm,
Lichte Raumhöhe: ca. 2,5 m

Die angegebenen Maße wurden aus den Plänen entnommen
und sind vor Ort durch den AN zu prüfen.

Setzt der AN während der Bauausführung andere Geräte
ein,
die eine Abänderung der Deckenertüchtigung erforderlich
macht, gehen die Kosten hierfür ausschließlich zu
Lasten des
AN.
Menge: 1,000 psch

**02.01.2 Statische Ertüchtigung Kellergeschoss**
Statische Ertüchtigung des Kellergeschosses zum
Befahren mit
Großgeräten entsprechend Geräteeinsatz des AN, Umsetzen
der Sicherungmaßnahmen gemäß Abbruchstatik aus
Pos. 02.01.1

Grundfläche Kellergeschoss ca. 200 m²,
Menge: 1,000 psch

**02.01.3 Vorhalten und Warten der statischen Sicherung**
Vorhalten und Warten der statischen Sicherung aus Pos.
02.01.2. Während der Wartungsarbeiten sind Rückbau- und
Transportarbeiten einzustellen. Daraus resultierende
Stillstandszeiten bei den Rückbauarbeiten sind in
diese Position
einzukalkulieren.
Menge: 12,000 Wo

**02.01.4 Rückbau/Demontage der statischen Sicherung**
Rückbau /Demontage der statischen Sicherung aus Pos.
02.01.2 nach Rückbau der Kellerdecke auf Anweisung der
Bau
überwachung.
Menge: 1,000 psch

#### Bereich 02.02 Sicherung der Druckwasserleitung

**02.02.1 Oberboden abtragen und seitlich lagern**
Oberboden plan abtragen, laden und innerhalb des
Baufelds auf
Haufwerk setzen.

Aushubtiefe: ca. 0,3 m
Menge: 200,000 m²

**02.02.2 Verlegung bauseits gestellter Überfahrplatten**
Verlegung von Überfahrplatten aus Stahl zum Schutz der
Druckwasserleitung. Die Überfahrplatten werden vom
Auftrag
geber geliefert.

Die Platten sind auf einer Breite von ca. 3 m (jeweils
beidseitig
1,5 m von der Rohrachse) dicht an dicht, höhengleich
und
versatzfrei auf einem ca. 5 cm mächtigen Sandbett zu
verlegen,
inkl. Lieferung und Einbau des Sandbetts.

Angaben zu den Überfahrplatten:
Material: Gütestahl (S235JR/S355J2)
Größe je Platte: ca. 3 m x 1,5 m
Materialstärke: 15 mm
4 Bohrungen (Ø 50 mm) an den Ecken
Menge: 180,000 m²

**02.02.3 Liefern von Kies-/Schottermaterial**
Liefern von unbelastetem Kies-/Schottermaterial (BM-0
gem.
Anl. 1, Tab. 3 der Ersatzbaustoffverordnung (EBV)) zum
Über
decken der lastverteilenden Stahlplatten. Die
Schadstofffreiheit
des Materials ist nachzuweisen.

Körnung: 0 - 45 mm
Menge: 40,000 t

**02.02.4 Kies-/Schottermaterial einbauen**
Kies-/Schottermatterial der Position 02.02.3 zur
Überdeckung
der Überfahrplatten profilgerecht einbauen und
verdichten.

Einbaustärke: ca. 0,3 m
Menge: 20,000 m³

#### Bereich 02.03 Gefahrstoffsanierung

**02.03.1 4-Kammer-Schleuse einrichten**
Personenschleuse, bestehend aus vier Kammern, mit
folgenden
Anforderungen:

Decken und Wände aus festem, glattem und abwaschbarem
Material
Böden aus rutschhemmendem, abwaschbarem Material
diagonale Durchlüftung aller Kammern, in Richtung
Schwarzbereich mit mind. 10-fachem Luftwechsel pro
Stunde in Kammer 3 (angrenzend an Schwarzbereich)
Ausführung der Zu- und Abluftöffnungen als Rückschlag
klappen
selbstschließende Kammertüren
Wasser- und Abwasseranschluss

Liefern, aufbauen, vorhalten, umsetzen und nach
Sanierung
wieder abbauen.

Sanierungsbereiche Bäder/Duchen/WCs im OG und DG:
Haus Fichte/Buche: 12 Duschräume und 4 WCs,
Haus Kiefer/Eiche: 12 Duschräume und 4 WCs,
Haus Lärche: 8 Duschräume, 2 Bäder, 2 WCs
Menge: 1,000 psch

**02.03.2 Einrichtung Unterdruckhaltung**
Mobile Abluftanlage mit Partikelfilter zur Herstellung
eines
Unterdrucks (mind. 20 Pa), mind. 8facher Luftwechsel,
inkl.
einer Filtereinrichtung und Luftleitungen (ca. 50 lfm).

Liefern, aufbauen, vorhalten, betreiben, umsetzen und
nach
Abschluss der Sanierung wieder abbauen.

Sanierungsbereiche Bäder/Duchen/WCs im OG und DG:
Haus Fichte/Buche: 12 Duschräume und 4 WCs,
Haus Kiefer/Eiche: 12 Duschräume und 4 WCs,
Haus Lärche: 8 Duschräume, 2 Bäder, 2 WCs
Menge: 1,000 psch

**02.03.3 Abschottung/Einhausung der Sanierungsbereiche**
Staubdichte Abschottung / Einhausung der
Sanierungsbereiche
zur Unterbindung der Schadstoffverfrachtung. Abkleben
von
Fenster, Türen, und sonstigen Öffnungen (z.B.
reißfeste Folien,
Reißverschlusstüren) inkl. Unterkonstruktion und
sämtlicher
Hilfsgeräte und -stoffe. Abdichtung der Anschlussfugen
mit
Klebeband, PU-Schaum (für Fenster und Türen). Vorhalten
über den Zeitraum der Sanierung. Maßnahmen nach Wahl
des
Auftragnehmers.

Oberflächen angrenzender Bauteile (Wände / Decken)
sind vor
Verunreinigungen/Schadstoffen fachgerecht zu schützen
und
Verschmutzungen dieser Bauteile sind zu unterbinden.

Mit Folie abzudeckende Fläche:
Haus Fichte/Buche: ca. 120 m²
Haus Kiefer/Eiche: ca. 120 m²
Haus Lärche: ca. 50 m²

Nach erfolgter Sanierung ist die Einhausung erst nach
Freigabe
durch die Bauüberwachung wieder abzubauen.
Menge: 1,000 psch

**02.03.4 Fußbodenfliesen ausbauen**
Fußbodenfliesen (neue und alte Fliese) zum Entfernen
des
asbesthaltigen Fliesenklebers unter den alten Fliesen
fach
gerecht gemäß TRGS 519 ausbauen.

Sanierungsbereiche:
Haus Fichte/Buche: Duchen/WCs im OG und DG:
Haus Kiefer/Eiche: Duchen/WCs im OG und DG:
Menge: 200,000 m²

**02.03.5 Asbesthaltigen Fliesenkleber im Fußboden ausbauen**
Entfernen des asbesthaltigen Fliesenklebers unter der
alten
Fußbodenfliese fachgerecht gemäß TRGS 519 durch dafür
befähigtes Personal nach Ausbau der überdeckenden
Elemente
(alte und neue Fliesen), inkl. aller Arbeitsmittel zum
Ausbau
(Fräsen etc.). BT-Verfahren nach DGUV-Information
201-012
(bisher: BGI 664) werden empfohlen.

Anfallende Materialien in Big-Bags verpacken und zur
Ent
sorgung bereitstellen.

Die Kosten für Arbeitsschutzmaßnahmen, Hilfsgeräte und
-stoffe sowie für persönliche Schutzausrüstungen sind
in die
Position einzurechnen. Erschwernisse für Arbeiten unter
Atemschutz sind einzukalkulieren. Die
Tragezeitbegrenzungen
nach DGUV Regel 112-190 sind zu beachten.
Menge: 200,000 m²

**02.03.6 Asbesthaltige Abdichtungsbahn im Fußboden ausbauen**
Ausbau der asbesthaltigen Abdichtungsbahn im Fußboden
(PAK: < 50 mg/kg) fachgerecht gem. TRGS 519 durch dafür
befähigtes Personal nach Entfernen der überdeckenden
Elemente (wie Fliesen, Estrich, Trittschalldämmung
etc.).
Gleichzeitiges Absaugen von Stäuben am Ausbauort
mittels
Industriestaubsauger der Staubklasse H. Anfallende
Materialien
separieren, am Ausbauort in Big-Bags verpacken und zur
Entsorgung bereitstellen. Die Reinigung der Flächen
nach
Abschluss der Sanierungsarbeiten ist in die Position
einzu
kalkulieren.

Die Kosten für Arbeitsschutzmaßnahmen, Hilfsgeräte und
-stoffe sowie für persönliche Schutzausrüstungen sind
in die
Position einzurechnen. Erschwernisse für Arbeiten unter
Atemschutz sind einzukalkulieren. Die
Tragezeitbegrenzungen
nach DGUV Regel 112-190 sind zu beachten.
Menge: 250,000 m²

**02.03.7 Oberfläche des Betonfußbodens fräsen**
Oberfläche des Betonfußbodens nach Ausbau der asbest
haltigen Abdichtungsbahn aus Position 02.03.6 gemäß
TRGS
519 auf Anweisung durch die Bauüberwachung fräsen.
BT-Verfahren nach DGUV-Information 201-012 (bisher: BGI
664) werden empfohlen. Fräsgut in Bigbags auffangen
und zur
Entsorgung bereitstellen.

Die Kosten für Arbeitsschutzmaßnahmen, Hilfsgeräte und
-stoffe sowie für persönliche Schutzausrüstungen sind
in die
Position einzurechnen. Erschwernisse fürArbeiten unter
Atemschutz sind einzukalkulieren.
DieTragezeitbegrenzungen
nach DGUV Regel 112-190 sind zubeachten.

Frästiefe: 3 mm
Menge: 250,000 m²

**02.03.8 Asbesthaltigen Schrott ausbauen**
Zerstörungsfreier Ausbau von asbesthaltigen Baustoffen
(Dichtungen in Rohrflanschen und in Rippenheizkörpern,
Brandschutzklappen etc.) gem. TRGS 519 (z. B. durch
seitliche
Trennschnitte an den Rohrflanschen, Heizkörperrippen,
Lüftungskanälena aus Blech) sowie Ausbau von
Brandschutzschutztüren.

Inkl. Ausbau, Separierung, Bereitstellung in Bigbags
zur
Entsorgung, Arbeitssicherheitsmaßnahmen und alle
Vorsorge
untersuchungen, aller notwendigen Arbeitsmittel  zum
Ausbau.

Rippenheizkörpern: ca. 50 Stück

Flanschdichtungen: ca. 160 Stück

Brandschutzklappen: ca. 4 Stück

Brandschutztüren: ca. 3 Stück
Menge: 1,000 psch

**02.03.9 Asbestzementplatten an Kelleraußenwand ausbauen**
Wellasbestzementplatten, verbaut an der Kellerauenwand,
zerstörungsfrei ausbauen und direkt am Ausbauort in
Big-Bags
verpacken. Das Freilegen der Kelleraußenwand und die
Wiederverfüllung des Aushubmaterials nach Ausbau der
Asbestplatten ist in die Position einzukalkulieren.

Einbaulänge: ca. 20 m
Einbautiefe: bis 2,0 m u. GOK
Böschungswinkel: = 45°

Inkl. Ausbau, Bereitstellung in Big-Bags zur
Entsorgung,
Arbeitssicherheitsmaßnahmen, aller notwendigen
Arbeits- und
Hilfsmittel zum Ausbau der Platten
Menge: 40,000 m²

**02.03.10 "Alte" Mineralwolledämmungen ausbauen**
"Alte" Dämmungen aus künstlichen Mineralfasern (KMF,
WHO-Fasern) verbaut in Außenwänden, Leichtbauwänden,
Decken, Dachboden und Dach, nach Demontage der verklei
denden Elemente (Fliesen, Bodenbeläge, Estriche,
Gipskarton
platten, Holzverkleidungen, Ziegelmauerwerk etc.) gem.
TRGS
521 ausbauen durch dafür befähigtes Personal. Die
Reinigung
der Flächen nach Abschluss der Sanierungsarbeiten ist
in die
Position einzukalkulieren.

Inkl. Ausbau, Separierung, Bereitstellung in Bigbags
zur
Entsorgung. Die Kosten für Arbeitsschutzmaßnahmen,
Hilfs
geräte und -stoffe (z.B. Hebebühne, Rollgerüst) sowie
für
persönliche Schutzausrüstungen sind in die Position
einzu
rechnen.

Dicke: bis 16 cm
Arbeitshöhe: bis 3,5 m
Fläche: ca. 4.200 m²
Menge: 1,000 psch

**02.03.11 Mineralfaserdeckenplatten ausbauen**
Mineralfaserdeckenplatten (KMF, WHO-Fasern) verbaut an
Decken gem. TRGS 521 ausbauen durch dafür befähigtes
Personal. Die Reinigung der Flächen nach Abschluss der
Sanierungsarbeiten ist in die Position
einzukalkulieren.

Inkl. Ausbau, Separierung, Bereitstellung in Big-Bags
zur
Entsorgung. Die Kosten für Arbeitsschutzmaßnahmen,
Hilfs
geräte und -stoffe (z.B. Hebebühne, Rollgerüst) sowie
für
persönliche Schutzausrüstungen sind in die Position
einzu
rechnen.

Arbeitshöhe: bis 3,5 m
Menge: 25,000 m²

**02.03.12 KMF-isolierte Rohrleitungen demontieren**
Isolierung von Rohrleitungen aus künstlichen
Mineralfasern
gem. TRGS 521 nach Demontage der Rohrummantelungen
durch dafür befähigtes Personal ausbauen und direkt am
Ausbauort in Big-Bags verpacken und für nachfolgende
Entsorgung bereitstellen. Die Reinigung der Flächen
nach
Abschluss der Sanierungsarbeiten ist in die Position
einzu
kalkulieren.

Die Kosten der zur Durchführung dieser Leistung
erforderlichen
Arbeitsschutzmaßnahmen (TRGS 521), persönliche Schutz
ausrüstungen sowie Arbeits- und Hilfsmittel zum Ausbau
der
Platten (z.B. Hebebühne, Rollgerüst) sind in die
Position einzu
rechnen.

Arbeitshöhe: bis 3,5 m
Durchmesser inkl. KMF-Isolierung: 100 mm bis 300 mm
Länge: ca. 2.200 lfdm
Menge: 1,000 psch

**02.03.13 Freigabemessung nach Asbestsanierung**
Raumluftmessung gem. TRGS 519 bzw. VDI 3492 nach
Asbestsanierungsarbeiten durch einen
Asbestsachverständigen
für jeden Sanierungsbereich/Raum ausführen, inkl. An-
und
Abfahrt, Gestellung, Auf- und Abbau, Vorhalten und
Betrieb des
Probenahmesystems, Anreicherung der Raumluft auf
Adsorber
mittel.

Die Kosten für Wiederholungsmessungen und
nachträglicher
Reinigungsarbeiten aufgrund nicht erfolgter Freigabe
gehen zu
Lasten des Arbeitsnehmers.
Menge: 1,000 psch

#### Bereich 02.04 Flachdach

**02.04.1 Plattenbelag ausbauen**
Gehwegplatten aus Betonformstein, verlegt auf dem
Flachdach,
ausbauen, vom Dach transportieren und bereitstellen.

Inkl. aller Aufwendungen für
Arbeitssicherheitsmaßnahmen
(Absturzsicherungen, Haltegurte), persönliche Schutzaus
rüstungen und notwendigen Arbeitsmittel zum Ausbau.

Plattengröße (L x B): ca. 40 cm x 40 cm
Plattendicke ca. 5 cm
Arbeitshöhe: ca. 4 m ü. GOK
Menge: 140,000 m²

**02.04.2 Dachbegrünung ausbauen**
Dachbegrünung auf Flachdach ausbauen, Boden vom Dach
transportieren und auf Haufwerk bereitstellen.

Inkl. aller Aufwendungen für
Arbeitssicherheitsmaßnahmen
(Absturzsicherungen, Haltegurte), persönliche Schutzaus
rüstungen und notwendigen Arbeitsmittel zum Ausbau.

Schichtdicke : i. M. 8 cm
Arbeitshöhe: ca. 4 m ü. GOK
Menge: 300,000 m²

**02.04.3 Dachkies ausbauen**
Kies auf Flachdach ausbauen, vom Dach transportieren
und auf
Haufwerk bereitstellen.

Inkl. aller Aufwendungen für
Arbeitssicherheitsmaßnahmen
(Absturzsicherungen, Haltegurte), persönliche Schutzaus
rüstungen und notwendigen Arbeitsmittel zum Ausbau.

Schichtdicke : i. M. 8 cm
Arbeitshöhe: ca. 4 m ü. GOK
Menge: 600,000 m²

**02.04.4 Dachpappe, 2-lagig ausbauen**
Dachbahn, 2-lagig ausbauen (PAK: < 100 mg/kg, BaP:
< 50 mg/kg), vom Dach transportieren und in Container
zu
Entsorgung bereitstellen.

Inkl. aller Aufwendungen für
Arbeitssicherheitsmaßnahmen (wie
mobile Brüstungselemente, Gerüste, Haltegurte, Absturz
sicherungen, etc), persönliche Schutzausrüstungen und
not
wendigen Arbeitsmittel zum Ausbau.

Arbeitshöhe: ca. 4 m ü. GOK
Menge: 500,000 m²

**02.04.5 Dachpappe, 1-lagig ausbauen**
Dachbahn, 1-lagig ausbauen (PAK: < 100 mg/kg, BaP:
< 50 mg/kg), vom Dach transportieren und in Container
zu
Entsorgung bereitstellen.

Inkl. aller Aufwendungen für
Arbeitssicherheitsmaßnahmen (wie
mobile Brüstungselemente, Gerüste, Haltegurte, Absturz
sicherungen, etc), persönliche Schutzausrüstungen und
not
wendigen Arbeitsmittel zum Ausbau.

Arbeitshöhe: ca. 4 m ü. GOK
Menge: 450,000 m²

**02.04.6 Dachdämmung ausbauen**
Dachdämmung aus Polyurethan/Polystyrol  nach Demontage
der überlagernden Beläge ausbauen, separieren und zur
Entsorgung in geeigneten Behältnissen bereitstellen.

Inkl. aller Aufwendungen für
Arbeitssicherheitsmaßnahmen (wie
mobile Brüstungselemente, Gerüste, Haltegurte, Absturz
sicherungen, etc), persönliche Schutzausrüstungen und
not
wendigen Arbeitsmittel zum Ausbau.

Stärke: ca. 20 cm
Arbeitshöhe: ca. 4 m ü. GOK
Menge: 900,000 m²

**02.04.7 Dampfsperre ausbauen**
Dampfsperre ausbauen (PAK: < 100 mg/kg, BaP: < 50
mg/kg),
vom Dach transportieren und in Container zu Entsorgung
bereitstellen.

Inkl. aller Aufwendungen für
Arbeitssicherheitsmaßnahmen (wie
mobile Brüstungselemente, Gerüste, Haltegurte, Absturz
sicherungen, etc), persönliche Schutzausrüstungen und
not
wendigen Arbeitsmittel zum Ausbau.

Arbeitshöhe: ca. 4 m ü. GOK
Menge: 900,000 m²

#### Bereich 02.05 Entkernung

**02.05.1 Gebäude/Anlagen von Sperrmüll beräumen**
Gebäude von sperrmüllähnlichen Ablagerungen/losen
Abfällen
wie: Restmaterialien, hausmüllähnliche Abfälle, lose
Möbelteile,
u. a. beräumen. Materialien separieren und zur
Entsorgung
bereitstellen.

Der Bieter hat die Möglichkeit, sich im Rahmen eines
Ortstermins einen Überblick zu verschaffen.
Menge: 10,000 t

**02.05.2 Installationen ausbauen**
Fest mit dem Gebäude verbundene Installationen wie
Schalt
schränke, Einbauschränke, Sanitäreinrichtungen
(Duschen,
Waschbecken, WC-Becken etc.), Kabeltrassen aus Metall
etc.
ausbauen. Anfallende Materialien separieren und für die
Entsorgung bereitstellen.

u.a.:
Waschbecken: ca. 70 Stück
WC-Becken: 40 Stück
Urinale: ca. 26 Stück
Duschen: ca. 30 Stück
Sitzbänke: ca. 13 Stück
Einbauschränke: ca. 18 Stück
Elektroschaltschränke: ca. 11 Stück
Bettgestelle: ca. 105 Sstück
Schreibtische: ca. 60 Stück
Brandmeldezentrale. 1 Stück
Reception: 1 Stück
Küchenzeile mit 1 Herd, 1 Spüle, 3 Kühlschränken,
Hänge- und
Unterschränken
Menge: 1,000 psch

**02.05.3 Heizungs- und lüftungstechnische Anlagen im UG ausbauen**
Heizungs- und lüftungstechnische Anlagen im UG,
bestehend
aus:

Lüftungsanlagen, Modulbauweise (Länge: 6 m) 3 Stück
Lüftungskanäle aus verzinktemBlech: Länge ca. 200 m
Pufferspeicher (550 l, Höhe ca. 1,95 m): 5 Stück
Enthärtungsanlagen: 2 Stück
MSR-Anlage mit 6 Schaltschränke
Kühlaggregate: 2 Stück
Rohrleitungen Trinkwasser, Heizung, Absperrungen,
Technikraum mit ca. 180 m² Fläche

demontieren und ausbauen, Anschlussleitungen lösen.
Anfallende Materialien separieren und für die
Entsorgung
bereitstellen.

Abb. 6: Lüftungsanlage
Menge: 1,000 psch

**02.05.4 Installationen/Einbauten/Geräte der Großküche ausbauen**
Installationen/Einbauten/Geräte der Großküche,
bestehend u.a.
aus Induktionsherd, 2 Geschirrrückgaben, Spülbecken,
Hänge-
und Unterschränke, Kühlzelle zum Selbstabbau, Warm
haltebecken 4er Ausgabe, Warmhaltebecken 3er Ausgabe,
Dunstabzugshaube, Kaffeemaschine, Waage etc.
demontieren
und ausbauen. die verbleibnden Edelsathleinbauten
belaufen
sich auf ca. 25 lfdm.

Anfallende Materialien separieren und für die
Entsorgung
bereitstellen.
Menge: 1,000 psch

**02.05.5 Türen ausbauen**
Türen mit unterschiedlichen Abmessungen, teilweise mit
Isolier-
und Einfachverglasung, inkl. Rahmen (Holz, Kunststoff,
Metall)
ausbauen. Glas vom Rahmen trennen.

Die anfallenden Materialien separieren und zur
Entsorgung
bereitstellen.

Anzahl: 180 Stück
Menge: 1,000 psch

**02.05.6 Fenster ausbauen**
Fenster mit unterschiedlichen Abmessungen ausbauen,
Glas
vom Holz- bzw. Metallrahmen trennen. Die anfallenden
Materialien separieren und zur Entsorgung in Containern
bereitstellen.

Anzahl gesamt: ca. 230 Stück
Menge: 1,000 psch

**02.05.7 Bodenbeläge (Kunststoff, PVC, Vinyl, Linoleum etc) auausbauen**
Bodenbeläge (Kunststoff, PVC, Vinyl,Linoleum etc)
ausbauen.
Material für nachfolgende Entsorgung bereitstellen.

Die anfallenden Materialien separieren und zur
Entsorgung in
Containern bereitstellen.

Fläche: ca. 1.800 m²
Menge: 1,000 psch

**02.05.8 Glaswände mit Metall- bzw. Holzrahmen ausbauen, Glas vom**
Glaswände mit Metall- bzw. Holzrahmen ausbauen, Glas
vom
Rahmen trennen, inkl. notwendiger Arbeit- und
Hilfsmittel zum
Ausbau (z.B. Hebebühne, Rollgerüst).

Die anfallenden Materialien separieren und zur
Entsorgung in
Containern bereitstellen.

Arbeitshöhe: bis 3,5 m
Fläche: ca. 60 m²
Menge: 1,000 psch

**02.05.9 Estrich ausbauen**
Estrich zur sortenreinen Separierung ausbauen. Die
anfallenden
Materialien separieren und zur Entsorgung in Container
bereit
stellen.

Die ausgebauten Estrichbeläge können nicht im Gebäude
verbleiben. Sie sind gesondert zu entsorgen. Der
Transport aus
dem Gebäude ist einzurechnen.

Stärke: i. M. 7 cm
Fläche: ca. 3.200 m²
Menge: 1,000 psch

**02.05.10 Isolierungen aus Polystyrol, verbaut in Fußböden, ausbauen**
Isolierungen aus Polystyrol, verbaut in Fußböden als
Trittschalldämmung und Kühlraumdämmung, ausbauen. Die
anfallenden Materialien separieren und zur Entsorgung
in
Containern bereitstellen.

Stärke: ca. 2,5 cm
Fläche: ca. 3.600 m²
Menge: 1,000 psch

**02.05.11 Isolierungen aus Polystyrol, in Wänden verbaut, ausbauen**
Isolierungen aus Polystyrol, verbaut als Wand- und
Kühlraum
dämmung, ausbauen. Die anfallenden Materialien
separieren
und zur Entsorgung in Containern bereitstellen.

Stärke: ca. 10 cm
Fläche: ca. 70 m²
Arbeitshöhe: bis 3,5 m
Menge: 1,000 psch

**02.05.12 Fassadenverkleidung aus Holz ausbauen**
Fassadenverkleidung aus Holz zum Freilegen der Fassaden
dämmung ("neue" Mineralwolle, eingebaut ab 2015)
ausbauen.

Inkl. aller Aufwendungen für
Arbeitssicherheitsmaßnahmen (wie
Gerüste, Treppenturm, Haltegurte, Absturzsicherungen,
etc),
persönliche Schutzausrüstungen und notwendigen
Arbeitsmittel
zum Ausbau.

Stärke: ca. 2,6 cm
Fläche: ca. 1.000 m²

Arbeitshöhe: ca. 7 m ü. GOK
Menge: 1,000 psch

**02.05.13 Vlies/Folie hinter Holzfassade ausbauen**
Vlies/Folie hinter der Holzfassade zum Freilegen der
Fassaden
dämmung ("neue" Mineralwolle, eingebaut ab 2015)
ausbauen.

Inkl. aller Aufwendungen für
Arbeitssicherheitsmaßnahmen (wie
Gerüste, Treppenturm, Haltegurte, Absturzsicherungen,
etc),
persönliche Schutzausrüstungen und notwendigen
Arbeitsmittel
zum Ausbau.

Stärke: ca. 2 mm
Fläche: ca. 1.000 m²

Arbeitshöhe: ca. 7 m ü. GOK
Menge: 1,000 psch

**02.05.14 Fassadendämmung aus "neuer" Mineralwolle ausbauen**
Fassadendämmung aus "neuer" Mineralwolle (eingebaut ab
2015) ausbauen. Die anfallenden Materialien separieren
und zur
Entsorgung in Big-Bags bereitstellen.

Inkl. aller Aufwendungen für
Arbeitssicherheitsmaßnahmen (wie
Gerüste, Treppenturm,  Haltegurte, Absturzsicherungen,
etc),
persönliche Schutzausrüstungen und notwendigen
Arbeitsmittel
zum Ausbau.

Stärke: ca. 20 cm
Fläche: ca. 1.000 m²

Arbeitshöhe: ca. 7 m ü. GOK
Menge: 1,000 psch

**02.05.15 Dichtungsbahnen, Papier/Pappen, verbaut in Fußböden, ausbauen**
Dichtungsbahnen, Papier/Pappen, verbaut in Fußböden,
nach
Entfernen der überlagernden Beläge fachgerecht
ausbauen.

Die anfallenden Materialien separieren und zur
Entsorgung in
Containern bereitstellen.

Fläche: ca. 4.600 m²
Menge: 1,000 psch

**02.05.16 Vlies bzw. Pappen, verbaut in Decken und Wänden, ausbauen**
Vlies bzw. Papier/Pappen, verbaut in Decken und Wänden,
nach Entfernen der überlagernden Beläge fachgerecht
ausbauen, inkl. notwendiger Arbeits- und Hilfsmittel
zum
Ausbau (z.B. Hebebühne, Rollgerüst).

Die anfallenden Materialien separieren und zur
Entsorgung in
Containern bereitstellen.

Arbeitshöhe: bis 3,5 m
Fläche: ca. 2.500 m²
Menge: 1,000 psch

**02.05.17 Kunststofffolien, verbaut in Wänden, Decken und Dach, ausbauen**
Kunststofffolien, verbaut in Wänden, Decken und Dach
nach
Entfernen der überlagernden Beläge fachgerecht
ausbauen,
inkl. notwendiger Arbeits- und Hilfsmittel zum Ausbau
(z.B.
Hebebühne, Rollgerüst).

Die anfallenden Materialien separieren und zur
Entsorgung in
Containern bereitstellen.

Arbeitshöhe: bis 3,5 m
Fläche: ca. 3.000 m²
Menge: 1,000 psch

**02.05.18 Dachpappen, verbaut in Dächern, ausbauen**
Dachpappen, verbaut in Dächern nach Entfernen der über
lagernden Beläge fachgerecht ausbauen, inkl.
notwendiger
Arbeits- und Hilfsmittel zum Ausbau (z.B. Hebebühne,
Roll
gerüst).

Die anfallenden Materialien separieren und zur
Entsorgung in
Containern bereitstellen.

Arbeitshöhe: bis 3.5 m²
Fläche: ca. 1.000 m²
Menge: 1,000 psch

**02.05.19 Wand- und Deckenverkleidungen aus Holz ausbauen**
Holzverkleidungen/-beläge an Decken, Innenwänden, inkl.
Unterkonstruktion ausbauen, inkl. notwendiger Arbeits-
und
Hilfsmittel zum Ausbau (z.B. Hebebühne, Rollgerüst).

Die anfallenden Materialien separieren und zur
Entsorgung in
Containern bereitstellen.

Arbeitshöhe: bis 3,5 m
Fläche: ca. 2.500 m²
Menge: 1,000 psch

**02.05.20 Bodenbeläge aus Holz ausbauen**
Bodenbeläge aus Holz, Parkett, Laminat ausbauen. Die
anfallenden Materialien separieren und zur Entsorgung
in
Containern bereitstellen.

Fläche: ca. 1.500 m²
Menge: 1,000 psch

**02.05.21 Gipshaltige Baustoffe ausbauen**
Gipshaltige Baustoffe wie Gipskartonplatten, verbaut an
Wänden, Decken, Dachschrägen und als Leichtbauwände
sowie als Trockenestrichplatten in Fußböden, ausbauen,
inkl.
notwendiger Arbeit- und Hilfsmittel zum Ausbau (z.B.
Hebebühne, Rollgerüst).

Die anfallenden Materialien separieren und zur
Entsorgung in
Containern bereitstellen.

Arbeitshöhe: bis 3,5 m
Fläche: ca. 2.700 m²
Menge: 1,000 psch

**02.05.22 Perlitschüttung ausbauen**
Perlitschüttung, verbaut in Fußböden, ausbauen, inkl.
notwendiger Arbeit- und Hilfsmittel zum Ausbau (z.B.
Hebebühne, Rollgerüst).

Die anfallenden Materialien separieren und zur
Entsorgung in
Containern bereitstellen.

Dicke ca. 5 cm
Fläche: ca. 120 m²
Menge: 1,000 psch

**02.05.23 Mauerwerk aus Gasbeton ausbauen**
Mauerwerk aus Gasbeton ausbauen, inkl. notwendiger
Arbeit-
und Hilfsmittel zum Ausbau (z.B. Hebebühne,
Rollgerüst).

Die anfallenden Materialien separieren und zur
Entsorgung in
Containern bereitstellen.

Wandstärke: ca. 10 cm
Arbeitshöhe: bis 3,5 m
Fläche: ca. 1.000 m²
Menge: 1,000 psch

**02.05.24 Ziegelmauerwerk ausbauen**
Ziegelmauerwerk zum Freilegen der dahinter liegenden
KMF-Dömmung, ausbauen, inkl. notwendiger Arbeits- und
Hilfsmittel zum Ausbau (z.B. Hebebühne, Rollgerüst).

Die anfallenden Materialien separieren und zur
Entsorgung in
Containern bereitstellen.

Wandstärke: ca. 11,5 cm
Arbeitshöhe: bis 3,5 m
Fläche: ca. 200 m²
Menge: 1,000 psch

**02.05.25 Leuchtstoffröhren und Starter ausbauen**
Quecksilberhaltige Leuchtstoffröhren der Decken- und
Wand
beleuchtung und Starter (PCB-haltig) im Gebäude
fachgerecht
ausbauen, inkl. notwendiger Arbeits- und Hilfsmittel
zum Aus
bau (z.B. Hebebühne, Rollgerüst).

Leuchtstoffröhren in geeigneten Behältern
bruchgeschützt für
die nachfolgende Entsorgung bereitstellen.

Arbeitshöhe: bis 3,5 m
Menge: 260,000 St

**02.05.26 Kälteaggregat restentleeren und reinigen**
Kälteaggregate durch eine dafür zugelassene Fachfirma
restentleeren (Kühlmittel R134A und R404A) reinigen
lassen.
Kühlmittel in verschlossenen Behältern für die
Entsorgung
bereitstellen.

Restmenge: ca. 100 Liter
Menge: 2,000 St

**02.05.27 Fett- und Kartoffelstärkeabscheider restentleeren und reinigen**
Fett- und Kartoffelstärkeabscheider, inkl. aller
Zuleitungen durch
eine zugelassene Fachfirma restentleeren und reinigen
lassen.
Die Reinigungsprotokolle sind vorzulegen.

Restmenge: ca. 500 Liter
Menge: 1,000 psch

### Titel 03 Abbruch von Bauwerken und Anlagen

#### Bereich 03.01 Abbruch Gebäude und Versorgungskanäle

**03.01.1 Internatsgebäude abbrechen**
Abbruch des Internats (Baukonstruktion siehe Vor
bemerkungen, Abschnitt 3), nach Durchführung der unter
Kapitel 2 aufgeführten Leistungen.

Der Abbruch des Internats erfolgt komplett bis auf das
Niveau
UK Bodenplatte Erdgeschoss bzw. OK Kellerdecke, inkl.
der
Stahlbetontreppe, der Leitungskanäle unter der
Bodenplatte, der
Fundamente (z.T vertiefte Einzelfundamente bis 2,5 m u
.GOK)
und Grundleitungen.

Erforderliche Erdarbeiten zum Freilegen der Fundamente,
Bodenkanäle und Grundleitungen sind einzukalkulieren.
Boden
seitlich zwischenlagern und wiedereinbauen.

Die Kellerdecke des Internats darf ohne vorherige
Sicherungsmaßnahmen (Abstützung Kellerdecke) nicht mit
schwerem Gerät (Einsturzgefahr) überfahren werden. Dies
ist bei der Abbruchplanung unbedingt zu
berücksichtigen.

Die anfallenden Materialien sind, soweit im Vorfeld
nicht
ausgebaut, während des Abbruchs zu separieren und für
die
nachfolgende Entsorgung bzw. zur
Deklarationsuntersuchung
im Baufeld zu lagern.

Beim Abbruch sind Maßnahmen zur Reduktion der Staub
entwicklung zu ergreifen (ständiges Befeuchten, inkl.
Leitungs
verlegung mit Anschlussherstellung, Betriebskosten).
Die
Kosten für die Bedüsung sind einzukalkulieren.

Rückzubauender umbauter Raum: ca. 14.000 m³ (inkl. 1,0
m für
Fundamentabbruch)
Menge: 1,000 psch

**03.01.2 Betonsägearbeiten an Kellerdecke**
Betonsägearbeiten an bestehender
Stahlbeton-Kellerdecke.
Öffnung in Kellerdecke durch Trennschnitte an
Kellerdecke in
ca. 2 m x 3 m große Segemente herstellen, inkl.
notwendiger
Arbeits- und Hilfsmittel.
Abrechnung erfolgt nach Schnittfläche.

Betonstärke ca. 18 cm
Menge: 16,000 m²

**03.01.3 Kellerdecke rückbauen**
Rückbau der Kellerdecke nach Durchführung der Betonsäge
schnitte (Pos. 03.01.2. Die einzelnen Betonplatten (ca.
2 m x 3 m) herausheben und anschließend zerkleinern,
inkl.
aller Aufwendungen für Arbeitssicherheitsmaßnahmen
(wie z. B.
Fangnetze, Haltegurte, Absturzsicherungen, etc),
persönliche
Schutzausrüstungen und notwendigen Arbeitsmittel zum
Ausbau. Deckenränder absprießen.

Die anfallenden Materialien sind, soweit im Vorfeld
nicht
ausgebaut, während des Abbruchs zu separieren und für
die
nachfolgende Entsorgung bzw. zur
Deklarationsuntersuchung
im Baufeld bereitzustellen..
Menge: 85,000 m²

**03.01.4 Flutöffnungen in Kellerwände herstellen**
Kernbohrungen in Kelleraußenwände (je 2 Kernbohrungen
pro
Seite) zur Herstellung von Flutöffnungen durchführen.

Kellerwand: Stahbeton, d = 30 cm
Durchmesser Kernbohrung: 200 mm
Höhe: ca. 1,2 m ü. OK Kellerbodenplatte
Menge: 8,000 St

**03.01.5 Betonsägearbeiten Versorgungskanäle**
Betonsägearbeiten an bestehenden Versorgungskanälen aus
Stahlbeton. Trennschnitte an Decke, Bodenplatte und
Wänden
herstellen. Abrechnung erfolgt nach Schnittfläche.

Betonstärke ca. 15 cm
Menge: 5,000 m²

**03.01.6 Versorgungskanäle abbrechen**
Rückbau von Versorgungskanälen aus Stahlbeton bis zu
den
von der Bauüberwachung festegelegten Abbruchgrenze.
Erforderliche Erdarbeiten zum Freilegen der Kanäle sind
einzukalkulieren. Boden seitlich zwischenlagern.

Rückbau erst nach Freigabe durch die Bauüberwachung.

Die Kosten für die Bedüsung zur Staubreduzierung beim
Abbruch sind einzukalkulieren.

Versorgungskanal Werkstatt - Internat:
Sohltiefe: ca. 1,5 m u. GOK
Lichtes Öffnungsmaß (B x H): 1,9 m x 0,4 m
Betonstärke: 0,15 m
Länge: ca. 20 m

Kanal Außenluft:
Sohltiefe: ca. 1,5 m u. GOK
Lichtes Öffnungsmaß (B x H): 1,2 m x 0,4 m
Betonstärke: 0,15 m
Länge: ca. 7 m

Kanal Fernnetz:
Sohltiefe: ca. 1,5 m u. GOK
Lichtes Öffnungsmaß (B x H): 0,8 m x 0,4 m
Betonstärke: 0,15 m
Länge: ca. 2,5 m

Insgesamt rückzubauender umbauter Raum: ca. 45 m³
Menge: 1,000 psch

#### Bereich 03.02 Außenanlagen/Freiflächen

**03.02.1 Roden von Büschen und Sträuchern**
Roden von Sträuchern, Büschen und Hecken im
Baufeldbereich
zur Freimachung des Geländes, einschließlich
Wurzelwerk.
Stammdurchmesser bis 10 cm.

Anfallende Materialien separieren und für die
Entsorgung
bereitstellen.
Menge: 250,000 m²

**03.02.2 Wurzelstöcke von Bäumen roden**
Roden von Wurzelstöcke gefällter Bäume.

Anfallendes Material laden, transportieren und für die
Ent
sorgung bereitstellen.

Durchmesser Wurzelstöcke: >30 - 80 cm
Menge: 9,000 St

**03.02.3 Trennen von Asphalt**
Trennen von Asphaltflächen mittels Sägeschnitt.

Inkl. aller Aufwendungen für
Arbeitssicherheitsmaßnahmen und
persönliche Schutzausrüstungen sowie Hilfsgeräte.

Schichtstärke: bis 15 cm
Menge: 25,000 m

**03.02.5 Asphalt ausbauen**
Freiflächenbefestigungen aus Asphalt ausbauen.

Anfalllendes Material ist zu separieren und für die
nachfolgende
Entsorgung im Baufeld zu lagern.

Stärke: bis 15 cm
Menge: 80,000 m²

**03.02.6 Liefern und Verlegen von Überfahrplatten aus Stahl - Versorgungskanal**
Liefern und Verlegen von Überfahrplatten aus Stahl zum
Schutz
des Versorgungskanals zwischen Internat und Werkstatt.

Die Platten sind auf einer Breite von ca. 3 m (jeweils
beidseitig
1,5 m von der Kanallängsachse) dicht an dicht,
höhengleich und
versatzfrei auf einem ca. 5 cm mächtigen Sandbett zu
verlegen,
inkl. Lieferung und Einbau des Sandbetts.

Größe je Platte: ca. 3 m x 1,5 m
Materialstärke: 20 mm
Menge: 100,000 m²

**03.02.7 Freiflächenbefestigungen aus Betonpflaster ausbauen**
Freiflächenbefestigungen aus Betonpflaster, inkl.
Randsteinen
aufbrechen und ausbauen. Die anfallenden Materialien
sind
während des Abbruchs zu separieren und für die
nachfolgende
Entsorgung im Baufeld bereitzustellen.

Stärke: ca. 0,10 m
Menge: 180,000 m²

**03.02.8 Freiflächenbefestigungen aus Klinker/Ziegel ausbauen**
Freiflächenbefestigungen aus Klinker/Ziegel, inkl.
Randsteinen
aufbrechen und ausbauen. Die anfallenden Materialien
sind
während des Abbruchs zu separieren und für die
nachfolgende
Entsorgung im Baufeld bereitzustellen.

Stärke: ca. 0,10 m
Menge: 200,000 m²

**03.02.9 Begrenzungsmauern abbrechen**
Begrenzungsmauern aus Ziegelsteinen bis Unterkante
Funda
mente rückbauen.

Die anfallenden Materialien sind während des Abbruchs
zu
separieren und für die nachfolgende Entsorgung bzw. zur
Deklarationsuntersuchung im Baufeld bereitzustellen.

Länge: 30 m
Höhe: i. M ca. 0,7 m
Menge: 12,000 m³

**03.02.10 Betonschwellen/-randsteine, b = 20 cm, ausbauen**
Betonschwellen/-randsteine rückbauen. Die anfallenden
Materialien sind während des Abbruchs zu separieren
und für
die nachfolgende Entsorgung bzw. zur Deklarationsunter
suchung im Baufeld bereitzustellen.

Breite: 20 cm
Menge: 150,000 m

**03.02.11 Betonsitzgruppe rückbauen**
Betonsitzgruppe (ehem. Springbrunnen) mit
Holzsitzfläche und
Holzwandverkleidung rückbauen inkl Fundamente.
Anfallende
Materialien separieren und zur Entsorgung
bereitstellen.

Betonsitzgruppe: 1 Stück, (L x B x H): ca. 4,0 m x 0,7
m x 0,5 m

Abb. 7: Betonsitzgruppe (rechts)
Menge: 1,000 psch

**03.02.12 Laternen abbrechen**
Laternen inkl. Kleinfundamente zurückbauen.
Schneidarbeiten
sind, soweit erforderlich, einzuplanen. Anfallende
Materialien
separieren und zur Entsorgung bereitstellen.

Laternen: 3 Stück mit je 2 Leuchten, Höhe ca. 3 m
Menge: 1,000 psch

**03.02.13 Abwasserleitungen trennen und verschließen**
Abwasserleitungen fachgerecht trennen und mit
Betonplombe
verschließen. Der Verschluss ist mit dem Betreiber abzu
stimmen und zu protokollieren.

Material: Steinzeug
Durchmesser: DN150, DN 200
Menge: 8,000 St

**03.02.14 Abwasserschächte, Schlammfänge aus Beton freilegen, ausbauen**
Abwasserschächte und Schlammfänge aus Beton, innerhalb
des Baufeldes, freilegen und ausbauen. Boden seitlich
zwischenlagern und wiedereinbauen. Anfallende
Materialien
separieren und zur Entsorgung bereitstellen.

Schachtdurchmesser: 1,0 m
Tiefe: bis ca. 1,4  m u. GOK
Menge: 6,000 St

**03.02.15 Fett- und Kartoffelstärkeabscheider freilegen und ausbauen**
Fett- und Kartoffelstärkeabscheider innerhalb des
Baufeldes,
freilegen und ausbauen. Boden seitlich zwischenlagern
und
wiedereinbauen. Anfallende Materialien separieren und
zur
Entsorgung bereitstellen.

Volumen: jeweils ca. 1 m³
Tiefe: ca. 1,4  m u. GOK
Menge: 2,000 St

**03.02.17 Küchenabluft abbrechen**
Küchenabfluft aus verzinktem Blech, DN 500 vollständig
zurück
bauen. Trennschnitte sind, soweit erforderlich,
einzukalkulieren.

Die anfallenden Materialien sind während des Abbruchs
zu
separieren und für die nachfolgende Entsorgung im
Baufeld be
reitzustellen.

Durchmesse: 500 mm
Höhe: ca.: 10 m

Abb. 8: Küchenabluft DN 500
Menge: 1,000 St

**03.02.18 Provisorisches Verschließen der Versorgungskanalöffnungen**
Öffnungen von Leitungskanälen an derAbbruchkante
proviso
risch mitttels OSB-Platten und PU-Schaum dicht
verschließen.

2 Öffnungnen je ca. 1,5 m²
4 Öffnungnen je ca. 1,0 m²
Menge: 7,000 m²

**03.02.19 Pergola rückbauen**
Pergola in Holztragkonstruktion mit tw.
Glasüberdachung und
auf Stützenfüßen aus verzinketem Stahl rückbauen. Trenn
schnitte an Stützenfüßen (Ø 10 cm) bodengleich mit
OK Pflasterbelag ausführen. Anfallende Materialien
separieren
und zur Entsorgung im Baufeld bereitstellen.

Konstruktion: Holztragkonstruktion, Holzstützen auf
Stützenfüßen aus Stahlfüßen (ca. 45 Stück, Ø 10 cm)
Dach: Satteldach, Holzsparren, Holzbalken, tw. mit
Glasüberdachung (ca. 140 m²)
Länge: ca. 55 m
Höhe Traufe: ca. 3,4 m
Höhe First: ca. 4,4 m

Umbauter Raum: ca. 1.200 m³

Abb. 9: Pergola
Menge: 1,000 psch

**03.02.20 Oberboden abtragen**
Oberboden (Mächtigkeit: i. M. 30 cm) profilgerecht
abtragen,
laden und innerhalb des Baufelds auf Haufwerk setzen.
Menge: 350,000 m²

**03.02.21 Bodenaushub**
Boden zum Freilegen des Versorgungskanals (Erdüber
deckung, Arbeitsraum) ausheben und seitlich lagern und
nach
Rückbau der Kanäle lagenweise verdichtet (max. 0,3 m,
EV2-Wert: = 45 MN/m²), profilgerecht einbauen.

Bodenklassen 3 und 4 nach DIN 18300
Böschungswinkel: = 45°
Aushubtiefe bis 1,5 m
Menge: 180,000 m³

**03.02.22 Baugrube mit seitlich gelagerten Boden einbauen**
Seitlich gelagerter Boden aus dem Freilegen von
Versorgungskanälen auf Anweisung der örtlichen Bauüber
wachung im Baugruben lagenweise verdichtet,
profilgerecht
einbauen.

Einbautiefen: bis 1,5 m u. GOK
Lagenstärke: maximal 0,3 m
EV2-Wert: = 45 MN/m²
Menge: 180,000 m³

**03.02.23 Liefern von Kies-/Schottermaterial**
Liefern von unbelastetem Kies-/Schottermaterial (BM-0
gem.
Anl. 1, Tab. 3 der Ersatzbaustoffverordnung (EBV) zum
Ver
füllen von Baugruben, Gräben und Schächten. Die
Schadstoff
freiheit des Materials ist nachzuweisen.

Körnung: 0 - 45 mm
Menge: 500,000 t

**03.02.24 Baugruben mit Kies verfüllen, Tiefe bis 1,5 m u.GOK**
Material der Position 03.02.23 zur Verfüllung von
Baugruben
und Gräben lagenweise verdichtet, profilgerecht
einbauen.

Einbautiefen: bis 1,5 m u. GOK
Lagenstärke: 0,3 m
EV2-Wert: = 45 MN/m²
Menge: 250,000 m³

**03.02.25 Grobplanum herstellen**
Grobplanum im Bereich des rückgebauten Gebäudes und der
Versorgungskanäle sowie der ausgebauten
Freiflächenbefes
tigungen zum Ausgleich von Unebenheiten und Angleichen
der
Geländeprofile im Baufeld erstellen. Bodenfremde
Bestandteile
(Bauschutt,Abfälle, etc.) beseitigen.
Menge: 3000,000 m²

### Titel 04 Entsorgung

#### Bereich 04.01 Mineralische Abfälle

**04.01.1 Asphalt, PAK-Gehalt = 25 mg/kg, entsorgen**
*** Bezugsbeschreibung
Asphalt PAK-Gehalt < 25 mg/kg im Baustellenbereich
laden,
transportieren und ordnungsgemäß entsorgen, incl. aller
Gebühren.

Die Entsorgungsnachweise sind vorzulegen, Abrechnung
nach
Wiegeschein.
Menge: 30,000 t

**04.01.2 Beton RC-1 entsorgen**
*** wie Position 04.01.1
Beton der Zuordnung RC-1 gem. Ersatzbaustoffverordnung
(EBV)
Menge: 3200,000 t

**04.01.3 Beton RC-2 entsorgen**
*** wie Position 04.01.1
Beton der Zuordnung RC-2 gem. Ersatzbaustoffverordnung
(EBV)
Menge: 600,000 t

**04.01.4 Beton RC-3 entsorgen**
*** wie Position 04.01.1
Beton der Zuordnung RC-3 gem. Ersatzbaustoffverordnung
(EBV)
Menge: 50,000 t

**04.01.5 Bauschutt RC-1 entsorgen**
*** wie Position 04.01.1
Bauschutt der Zuordnung RC-1 gem.
Ersatzbaustoffverordnung
(EBV)
Menge: 500,000 t

**04.01.6 Bauschutt RC-2 entsorgen**
*** wie Position 04.01.1
Bauschutt der Zuordnung RC-2 gem.
Ersatzbaustoffverordnung
(EBV)
Menge: 100,000 t

**04.01.7 Bauschutt RC-3 entsorgen**
*** wie Position 04.01.1
Bauschutt der Zuordnung RC-3 gem.
Ersatzbaustoffverordnung
(EBV)
Menge: 200,000 t

**04.01.8 Bauschutt/Beton DK I entsorgen**
*** wie Position 04.01.1
Bauschutt / Beton der Zuordnung DK I gem. Deponie
verordnung (DepV)
Menge: 50,000 t

**04.01.9 Oberboden entsorgen**
*** wie Position 04.01.1
Oberboden der Zuordnung BM-0 gem. Ersatzbaustoff
verordnung (EBV)
Menge: 350,000 t

**04.01.10 Boden BM-0* gemäß EBV entsorgen**
*** wie Position 04.01.1
Boden der Zuordnung BM-0* gem. Ersatzbaustoffverordnung
(EBV)
Menge: 150,000 t

#### Bereich 04.02 Bau- und Abbruchabfälle

**04.02.1 Wurzelstöcke von Bäumen entsorgen**
*** Bezugsbeschreibung
Wurzelstöcke von Bäumen im Baustellenbereich laden,
transportieren und ordnungsgemäß entsorgen, incl. aller
Gebühren.

Die Entsorgungsnachweise sind vorzulegen, Abrechnung
nach
Wiegeschein.
Menge: 0,500 t

**04.02.2 Grünschnitt entsorgen**
*** wie Position 04.02.1
Menge: 1,000 t

**04.02.3 Holzabfälle, Altholzkategorie A II/III, entsorgen**
*** wie Position 04.02.1
Holzabfälle, Altholzkategorie A II / A III
Menge: 45,000 t

**04.02.4 Holzabfälle, Altholzkategorie A IV entsorgen**
*** wie Position 04.02.1
Holzabfälle, Altholzkategorie A IV (gefährlicher
Abfall)

Der AN muss auf die eANV eingestellt sein. Die Kosten
für die
elektronische Signierung der Entsorgungsnachweise oder
Begleitscheine ist in diese Position einzukalkulieren.
Menge: 140,000 t

**04.02.5 Altglas, Glasbruch entsorgen**
*** wie Position 04.02.1
Altlglas und Glasbruch
Menge: 10,000 t

**04.02.6 Asbesthaltige Dichtungsbahnen/Dachpappen entsorgen**
*** wie Position 04.02.1
asbesthaltige Dachpappen / Dichtungsbahnen,
(PAK: < 50 mg/kg), gefährlicher Abfall

Der AN muss auf die eANV eingestellt sein. Die Kosten
für die
elektronische Signierung der Entsorgungsnachweise oder
Begleitscheine ist in diesePosition einzukalkulieren.
Menge: 4,000 t

**04.02.7 Dichtungsbahnen/Dachpappen entsorgen**
*** wie Position 04.02.1
Dichtungsbahnen / Dachpappen (PAK: < 200 mg/kg;
BaP: < 50 mg/kg), keine Asbest- und WHO-Fasern
Menge: 70,000 t

**04.02.8 Wellasbestplatten entsorgen**
*** wie Position 04.02.1
Wellasbestplattten (gefährlicher Abfall)

Der AN muss auf die eANV eingestellt sein. Die Kosten
für die
elektronische Signierung der Entsorgungsnachweise oder
Begleitscheine ist in diese Position einzukalkulieren.
Menge: 0,500 t

**04.02.9 Asbesthaltigen Fliesenkleber und Fräsgut entsorgen**
*** wie Position 04.02.1
Asbesthaltige Fliesenkleber und asbesthaltiges Fräsgut
(gefährlicher Abfall)

Der AN muss auf die eANV eingestellt sein. Die Kosten
für die
elektronische Signierung der Entsorgungsnachweise oder
Begleitscheine ist in diese Position einzukalkulieren.
Menge: 2,000 t

**04.02.10 Asbesthaltigen Schrott entsorgen**
*** wie Position 04.02.1
Asbesthaltigen Schrott (gefährlicher Abfall)

Der AN muss auf die eANV eingestellt sein. Die Kosten
für die
elektronische Signierung der Entsorgungsnachweise oder
Begleitscheine ist in diese Position einzukalkulieren.
Menge: 4,000 t

**04.02.11 "Alte" Mineralwolle (KMF, WHO-Fasern) entsorgen**
*** wie Position 04.02.1
"Alte" Mineralwolle (KMF, WHO-Fasern) (gefährlicher
Abfall)

Der AN muss auf die eANV eingestellt sein. Die Kosten
für die
elektronische Signierung der Entsorgungsnachweise oder
Begleitscheine ist in diese Position einzukalkulieren.
Menge: 40,000 t

**04.02.12 "Neue" Mineralwolle (KMF, keine WHO-Fasern) entsorgen**
*** wie Position 04.02.1
"Neue" Mineralwolle (KMF, keine WHO-Fasern)
Menge: 25,000 t

**04.02.13 Gipshaltige Abfälle entsorgen**
*** wie Position 04.02.1
gipshaltige Abfälle
Menge: 160,000 t

**04.02.14 Baumischabfälle/Sperrmüll entsorgen**
*** wie Position 04.02.1
Baumischabfälle
Menge: 40,000 t

**04.02.15 Elektro- und Elektronikschrott entsorgen**
*** wie Position 04.02.1
Elektro- und Elektronikschrott
Menge: 3,000 t

**04.02.16 Leuchtstoffröhren entsorgen**
*** wie Position 04.02.1
Leuchtstoffröhren in Behälter (gefährlicher Abfall)

Der AN muss auf die eANV eingestellt sein. Die Kosten
für die
elektronische Signierung der Entsorgungsnachweise oder
Begleitscheine ist in diese Position einzukalkulieren.
Menge: 260,000 St

**04.02.17 Vorschaltgeräte der Leuchtstoffröhren entsorgen**
*** wie Position 04.02.1
PCB-haltige Vorschaltgeräte

Der AN muss auf die eANV eingestellt sein. Die Kosten
für die
elektronische Signierung der Entsorgungsnachweise oder
Begleitscheine ist in diese Position einzukalkulieren.
Menge: 260,000 St

**04.02.18 Restinhalte aus Fett- und Kartoffelstärkeabscheider entsorgen**
Restinhalte aus Fett- und Kartoffelstärkeabscheider,
inkl.
Reinigungsflüssigkeit, durch eine zugelassene Fachfirma
ordnungsgemäß entsorgen, inkl. aller Gebühren.

Die Entsorgungsnachweise sind vorzulegen. Abrechnung
auf
Nachweis.
Menge: 500,000 l

**04.02.19 Restinhalte aus Kältanlagen entsorgen**
Restinhalte aus Kälteaggregaten (Kältemittel R134A,
R404A),
inkl. Reinigungsflüssigkeit, durch eine zugelassene
Fachfirma
ordnungsgemäß entsorgen, inkl. aller Gebühren.

Die Entsorgungsnachweise sind vorzulegen. Abrechnung
auf
Nachweis.
Menge: 100,000 l

**04.02.20 Dokumentation Verwertung/Entsorgung**
Zusammenstellen einer Dokumentation zur Verwertung /
Ent
sorgung (1-fach, in Ordner):

Zusammenstellung mit Nachweisen zur ordnungsgemäßen
Verwertung / Entsorgung (Wiegescheine, Entsorgungs
nachweise, usw.) zu allen entsorgten Materialien
Zusammenstellung der Nachweise jeweils chronologisch,
positionsbezogen und mit nachvollziehbaren Massen
zusammenstellungen

Einzelheiten zur Dokumentation sind vorab mit der
Bauüber
wachung abzustimmen. Die Vorlage einer von der Bauüber
wachung akzeptierten Dokumentation ist Voraussetzung
für die
Abnahme.
Menge: 1,000 psch

### Titel 05 Stundenlohnarbeiten/Geräte

*Hinweis*
Die Stundenlohnverrechnungssätze für die jeweiligen
Arbeitskräfte sind unaufgegliedert anzubieten.
Anzubieten ist für
die jeweilige Arbeitskraft (Lohn- und Berufsgruppe) ein
Verrechnungssatz, der sämtliche Aufwendungen enthält
wie
z. B. Lohn- und Gehaltskosten (Tariflöhne
einschl.etwaiger
Lohnzulagen, Lohnzuschläge und vermögenswirksamer
Leistungen), die Lohn- und Gehaltsnebenkosten (z. B.
Aus
lösungen, Wegegelder, Wegzeitenentschädigung,
Fahrkosten
erstattung), die Sozialkassenbeiträge, ggf.
Winterbauumlagen,
die Gemeinkostenanteile sowie den Gewinn, jedoch ohne
Umsatzsteuer.

Zuschläge für etwaige Mehr-, Nacht-, Samstags- und
Feiertagsarbeiten sind ggf. gesondert nachzuweisen und
werden nach den maßgeblichen Tarifen gesondert
vergütet.

In die Verrechnungssätze sind die Lohn- und
Gehaltskosten für
die An- und Abfahrtszeiten einzurechnen. Sie werden
nicht
gesondert vergütet. In den Stundenlohnzetteln sind
deshalb nur
die auf der Baustelle anfallenden Stunden, nicht aber
die Zeiten
für die An- und Abfahrt der Arbeitskräfte anzugeben.

Die Kosten für den Einsatz von Kleingeräten, Maschinen,
Werkzeugen oder Geräten bis zu 400 Euro
Anschaffungswert
(netto) sowie die Kosten für den Einsatz von Gerüsten,
deren
Arbeitsbühnen bis zu 3,5 m über Gelände oder Fußboden
liegen, sind in die Verrechnungssätze einzurechnen.
Sie werden
nicht gesondert vergütet.

Beschäftigt der Bieter bei einer der nachstehend
aufgeführten
Lohn-/Berufsgruppen keine Arbeitskräfte, hat er dies
in einem
Begleitschreiben zum Angebot oder im LV anzugeben und
stattdessen den Einsatz möglichst gleichwertiger
Arbeitskräfte
anzubieten.

Stundenlohnarbeiten werden nur vergütet, wenn sie als
solche
vor ihrem Beginn ausdrücklich vereinbart worden sind
(§2 Abs. 10 VOB/B).

#### Bereich 05.01 Gerätekosten

**05.01.1 Bagger, ca. 30 - 50 Tonnen Gesamtgewicht**
Bagger, ca. 30 bis 50 Tonnen Gesamtgewicht
Menge: 10,000 h

**05.01.2 Bagger bis 12 Tonnen Gesamtgewicht**
Menge: 10,000 h

**05.01.3 Anbaugeräte Bagger**
Anbaugeräte wie Abbruchschere, Hydraulikmeißel oder
Sortiergreifer für Bagger aus Position 05.01.1
Menge: 5,000 h

**05.01.4 Lkw-Kipper, Nutzlast bis 12 t**
Menge: 5,000 h

**05.01.5 Hubsteiger, Reichhöhe bis 20 m**
Menge: 5,000 h

**05.01.6 Vibrationswalze**
Menge: 5,000 h

**05.01.7 Flächenrüttler (Rüttelverdichter)**
Menge: 5,000 h

#### Bereich 05.02 Stundenlöhne

**05.02.1 Werkpolier**
Menge: 10,000 h

**05.02.2 Vorarbeiter**
Menge: 10,000 h

**05.02.3 Facharbeiter**
Menge: 10,000 h

USt %: 19,00
